# Verkehrssicherung 2027-2028
Angebotsaufforderung (GAEB 90, DA83)
Eröffnung: 12.08.26 10:00
Ende der Zuschlagsfrist: 25.09.26
Währung: EUR
Auftraggeber: Landesbetrieb für Straßenbau

## Verkehrssicherung 2027-2028
Datum: 19.10.26

### Abschnitt 00 Verkehrssicherung kürzerer Dauer

#### Unterabschnitt 00.00 B - Innerorts

**00.00.0001 Verk.sich. kürzerer Dauer durchf.*stat. Arbeitsst. bei Tageslicht*Anordnung n. Unt. gebührenfrei**
StL-Nr. 22110513590199111
Verkehrssicherung an Arbeitsstellen von kürzerer Dauer
betriebsfertig aufbauen, vorhalten, warten, instand
setzen, betreiben und abbauen. Vorübergehende Verkehrssicherungsmaßnahmen durchführen.
Nach RSA, Regelplan 'BIV/1.'
Für stationäre Arbeitsstelle.
Länge des Arbeitsbereiches '100 m.'
Gesamtdauer der Verkehrsführung 'bis 12 h.'
Bei Tageslicht.
Verkehrsrechtliche Anordnung nach Unterlagen des AG
einholen und zugehörige Unterlagen erstellen. Erforderliche Ortsbesichtigungen zur Erstellung der Planunterlagen für die verkehrsrechtliche Anordnung durchführen.
Gebührenfrei.
Menge: 2,000 St
Zuordnung: 105

**00.00.0002 Verkehrss. kürzerer Dauer umsetzen**
Verkehrssicherung BIV/1, wie in Vorposition
beschrieben, umsetzen auf die gegenüberliegende
Straßenseite.
Vorübergehende Verkehrssicherungsmaßnahmen durchführen.
Menge: 2,000 St

**00.00.0003 Verk.sich. kürzerer Dauer durchf.*stat. Arbeitsst. bei Tageslicht*Anordnung n. Unt. gebührenfrei**
StL-Nr. 22110513590199111
Verkehrssicherung an Arbeitsstellen von kürzerer Dauer
betriebsfertig aufbauen, vorhalten, warten, instand
setzen, betreiben und abbauen. Vorübergehende Verkehrssicherungsmaßnahmen durchführen.
Nach RSA, Regelplan 'BIV/2.'
Für stationäre Arbeitsstelle.
Länge des Arbeitsbereiches '50 m.'
Gesamtdauer der Verkehrsführung 'bis 12 h.'
Bei Tageslicht.
Verkehrsrechtliche Anordnung nach Unterlagen des AG
einholen und zugehörige Unterlagen erstellen. Erforderliche Ortsbesichtigungen zur Erstellung der Planunterlagen für die verkehrsrechtliche Anordnung durchführen.
Gebührenfrei.
Menge: 2,000 St
Zuordnung: 105

**00.00.0004 Verkehrss. kürzerer Dauer umsetzen**
Verkehrssicherung BIV/2, wie in Vorposition
beschrieben, umsetzen auf die gegenüberliegende
Straßenseite.
Vorübergehende Verkehrssicherungsmaßnahmen durchführen.
Menge: 2,000 St

**00.00.0005 Verk.sich. kürzerer Dauer durchf.*stat. Arbeitsst. bei Tageslicht*Anordnung n. Unt. gebührenfrei**
StL-Nr. 22110513590199111
Verkehrssicherung an Arbeitsstellen von kürzerer Dauer
betriebsfertig aufbauen, vorhalten, warten, instand
setzen, betreiben und abbauen. Vorübergehende Verkehrssicherungsmaßnahmen durchführen.
Nach RSA, Regelplan 'BIV/4.'
Für stationäre Arbeitsstelle.
Länge des Arbeitsbereiches '100 m.'
Gesamtdauer der Verkehrsführung 'bis 12 h.'
Bei Tageslicht.
Verkehrsrechtliche Anordnung nach Unterlagen des AG
einholen und zugehörige Unterlagen erstellen. Erforderliche Ortsbesichtigungen zur Erstellung der Planunterlagen für die verkehrsrechtliche Anordnung durchführen.
Gebührenfrei.
Menge: 2,000 St
Zuordnung: 105

**00.00.0006 Verkehrss. kürzerer Dauer umsetzen**
Verkehrssicherung BIV/4 wie in Vorposition beschrieben,
umsetzen auf die gegenüberliegende Straßenseite.
Vorübergehende Verkehrssicherungsmaßnahmen durchführen.
Menge: 2,000 St

#### Unterabschnitt 00.01 C - Außerorts

**00.01.0001 Verk.sich. kürzerer Dauer durchf.*stat. Arbeitsst. bei Tageslicht*Anordnung n. Unt. gebührenfrei**
StL-Nr. 22110513590199111
Verkehrssicherung an Arbeitsstellen von kürzerer Dauer
betriebsfertig aufbauen, vorhalten, warten, instand
setzen, betreiben und abbauen. Vorübergehende Verkehrssicherungsmaßnahmen durchführen.
Nach RSA, Regelplan 'CII/1.'
Für stationäre Arbeitsstelle.
Länge des Arbeitsbereiches '100 m.'
Gesamtdauer der Verkehrsführung 'bis 12 h.'
Bei Tageslicht.
Verkehrsrechtliche Anordnung nach Unterlagen des AG
einholen und zugehörige Unterlagen erstellen. Erforderliche Ortsbesichtigungen zur Erstellung der Planunterlagen für die verkehrsrechtliche Anordnung durchführen.
Gebührenfrei.
Menge: 2,000 St
Zuordnung: 105

**00.01.0002 Verkehrss. kürzerer Dauer umsetzen**
Verkehrssicherung CII/1, wie in Vorposition
beschrieben, umsetzen auf die gegenüberliegende
Straßenseite.
Vorübergehende Verkehrssicherungsmaßnahmen durchführen.
Menge: 4,000 St

**00.01.0003 Verk.sich. kürzerer Dauer durchf.*stat. Arbeitsst. bei Tageslicht*Anordnung n. Unt. gebührenfrei**
StL-Nr. 22110513590199111
Verkehrssicherung an Arbeitsstellen von kürzerer Dauer
betriebsfertig aufbauen, vorhalten, warten, instand
setzen, betreiben und abbauen. Vorübergehende Verkehrssicherungsmaßnahmen durchführen.
Nach RSA, Regelplan 'CII/2.'
Für stationäre Arbeitsstelle.
Länge des Arbeitsbereiches '50 m.'
Gesamtdauer der Verkehrsführung 'bis 12 h.'
Bei Tageslicht.
Verkehrsrechtliche Anordnung nach Unterlagen des AG
einholen und zugehörige Unterlagen erstellen. Erforderliche Ortsbesichtigungen zur Erstellung der Planunterlagen für die verkehrsrechtliche Anordnung durchführen.
Gebührenfrei.
Menge: 5,000 St
Zuordnung: 105

**00.01.0004 Verkehrss. kürzerer Dauer umsetzen**
Verkehrssicherung CII/2, wie in Vorposition
beschrieben, umsetzen auf die gegenüberliegende
Straßenseite.
Vorübergehende Verkehrssicherungsmaßnahmen durchführen.
Menge: 4,000 St

**00.01.0005 Verk.sich. kürzerer Dauer durchf.*stat. Arbeitsst. bei Tageslicht*Anordnung n. Unt. gebührenfrei**
StL-Nr. 22110513590199111
Verkehrssicherung an Arbeitsstellen von kürzerer Dauer
betriebsfertig aufbauen, vorhalten, warten, instand
setzen, betreiben und abbauen. Vorübergehende Verkehrssicherungsmaßnahmen durchführen.
Nach RSA, Regelplan 'CII/4.'
Für stationäre Arbeitsstelle.
Länge des Arbeitsbereiches '100 m.'
Gesamtdauer der Verkehrsführung 'bis 12 h.'
Bei Tageslicht.
Verkehrsrechtliche Anordnung nach Unterlagen des AG
einholen und zugehörige Unterlagen erstellen. Erforderliche Ortsbesichtigungen zur Erstellung der Planunterlagen für die verkehrsrechtliche Anordnung durchführen.
Gebührenfrei.
Menge: 8,000 St
Zuordnung: 105

**00.01.0006 Verkehrss. kürzerer Dauer umsetzen**
Verkehrssicherung CII/4, wie in Vorposition
beschrieben, umsetzen auf die gegenüberliegende
Straßenseite.
Vorübergehende Verkehrssicherungsmaßnahmen durchführen.
Menge: 4,000 St

**00.01.0007 Verk.sich. kürzerer Dauer durchf.*stat. Arbeitsst. bei Tageslicht*Anordnung n. Unt. gebührenfrei**
StL-Nr. 22110513590199111
Verkehrssicherung an Arbeitsstellen von kürzerer Dauer
betriebsfertig aufbauen, vorhalten, warten, instand
setzen, betreiben und abbauen. Vorübergehende Verkehrssicherungsmaßnahmen durchführen.
Nach RSA, Regelplan 'CII/5.'
Für stationäre Arbeitsstelle.
Länge des Arbeitsbereiches '100 m.'
Gesamtdauer der Verkehrsführung 'bis 12 h.'
Bei Tageslicht.
Verkehrsrechtliche Anordnung nach Unterlagen des AG
einholen und zugehörige Unterlagen erstellen. Erforderliche Ortsbesichtigungen zur Erstellung der Planunterlagen für die verkehrsrechtliche Anordnung durchführen.
Gebührenfrei.
Menge: 2,000 St
Zuordnung: 105

**00.01.0008 Verk.sich. kürzerer Dauer durchf.*stat. Arbeitsst. bei Tageslicht*Anordnung n. Unt. gebührenfrei**
StL-Nr. 22110513590199111
Verkehrssicherung an Arbeitsstellen von kürzerer Dauer
betriebsfertig aufbauen, vorhalten, warten, instand
setzen, betreiben und abbauen. Vorübergehende Verkehrssicherungsmaßnahmen durchführen.
Nach RSA, Regelplan 'CII/6.'
Für stationäre Arbeitsstelle.
Länge des Arbeitsbereiches '100 m.'
Gesamtdauer der Verkehrsführung 'bis 12 h.'
Bei Tageslicht.
Verkehrsrechtliche Anordnung nach Unterlagen des AG
einholen und zugehörige Unterlagen erstellen. Erforderliche Ortsbesichtigungen zur Erstellung der Planunterlagen für die verkehrsrechtliche Anordnung durchführen.
Gebührenfrei.
Menge: 4,000 St
Zuordnung: 105

**00.01.0009 Verk.sich. kürzerer Dauer durchf.*stat. Arbeitsst. bei Tageslicht*Anordnung n. Unt. gebührenfrei**
StL-Nr. 22110513590199111
Verkehrssicherung an Arbeitsstellen von kürzerer Dauer
betriebsfertig aufbauen, vorhalten, warten, instand
setzen, betreiben und abbauen. Vorübergehende Verkehrssicherungsmaßnahmen durchführen.
Nach RSA, Regelplan 'CII/8'
Für stationäre Arbeitsstelle.
Länge des Arbeitsbereiches '100 m.'
Gesamtdauer der Verkehrsführung 'bis 12 h.'
Bei Tageslicht.
Verkehrsrechtliche Anordnung nach Unterlagen des AG
einholen und zugehörige Unterlagen erstellen. Erforderliche Ortsbesichtigungen zur Erstellung der Planunterlagen für die verkehrsrechtliche Anordnung durchführen.
Gebührenfrei.
Menge: 2,000 St
Zuordnung: 105

#### Unterabschnitt 00.02 D - Autobahnähnliche Bundesstraßen

**00.02.0001 Verk.sich. kürzerer Dauer durchf.*stat. Arbeitsst. bei Tageslicht*Anordnung n. Unt. gebührenfrei**
StL-Nr. 22110513590199111
Verkehrssicherung an Arbeitsstellen von kürzerer Dauer
betriebsfertig aufbauen, vorhalten, warten, instand
setzen, betreiben und abbauen. Vorübergehende Verkehrssicherungsmaßnahmen durchführen.
Nach RSA, Regelplan 'DIII/1l.'
Für stationäre Arbeitsstelle.
Länge des Arbeitsbereiches '100 m.'
Gesamtdauer der Verkehrsführung 'bis 12 h.'
Bei Tageslicht.
Verkehrsrechtliche Anordnung nach Unterlagen des AG
einholen und zugehörige Unterlagen erstellen. Erforderliche Ortsbesichtigungen zur Erstellung der Planunterlagen für die verkehrsrechtliche Anordnung durchführen.
Gebührenfrei.
Menge: 4,000 St
Zuordnung: 105

**00.02.0002 Verk.sich. kürzerer Dauer durchf.*stat. Arbeitsst. bei Tageslicht*Anordnung n. Unt. gebührenfrei**
StL-Nr. 22110513590199111
Verkehrssicherung an Arbeitsstellen von kürzerer Dauer
betriebsfertig aufbauen, vorhalten, warten, instand
setzen, betreiben und abbauen. Vorübergehende Verkehrssicherungsmaßnahmen durchführen.
Nach RSA, Regelplan 'DIII/1r.'
Für stationäre Arbeitsstelle.
Länge des Arbeitsbereiches '100 m.'
Gesamtdauer der Verkehrsführung 'bis 12 h.'
Bei Tageslicht.
Verkehrsrechtliche Anordnung nach Unterlagen des AG
einholen und zugehörige Unterlagen erstellen. Erforderliche Ortsbesichtigungen zur Erstellung der Planunterlagen für die verkehrsrechtliche Anordnung durchführen.
Gebührenfrei.
Menge: 4,000 St
Zuordnung: 105

**00.02.0003 Verk.sich. kürzerer Dauer durchf.*stat. Arbeitsst. bei Tageslicht*Anordnung n. Unt. gebührenfrei**
StL-Nr. 22110513590199111
Verkehrssicherung an Arbeitsstellen von kürzerer Dauer
betriebsfertig aufbauen, vorhalten, warten, instand
setzen, betreiben und abbauen. Vorübergehende Verkehrssicherungsmaßnahmen durchführen.
Nach RSA, Regelplan 'DIII/2.'
Für stationäre Arbeitsstelle.
Länge des Arbeitsbereiches '100 m.'
Gesamtdauer der Verkehrsführung 'bis 12 h.'
Bei Tageslicht.
Verkehrsrechtliche Anordnung nach Unterlagen des AG
einholen und zugehörige Unterlagen erstellen. Erforderliche Ortsbesichtigungen zur Erstellung der Planunterlagen für die verkehrsrechtliche Anordnung durchführen.
Gebührenfrei.
Menge: 4,000 St
Zuordnung: 105

**00.02.0004 Verk.sich. kürzerer Dauer durchf.*stat. Arbeitsst. bei Dunkelheit*Anordnung n. Unt. gebührenfrei**
StL-Nr. 22110513590199211
Verkehrssicherung an Arbeitsstellen von kürzerer Dauer
betriebsfertig aufbauen, vorhalten, warten, instand
setzen, betreiben und abbauen. Vorübergehende Verkehrssicherungsmaßnahmen durchführen.
Nach RSA, Regelplan 'DIV/1l.'
Für stationäre Arbeitsstelle.
Länge des Arbeitsbereiches '100 m.'
Gesamtdauer der Verkehrsführung 'bis 12h.'
Bei Dunkelheit.
Verkehrsrechtliche Anordnung nach Unterlagen des AG
einholen und zugehörige Unterlagen erstellen. Erforderliche Ortsbesichtigungen zur Erstellung der Planunterlagen für die verkehrsrechtliche Anordnung durchführen.
Gebührenfrei.
Menge: 2,000 St
Zuordnung: 105

**00.02.0005 Verk.sich. kürzerer Dauer durchf.*stat. Arbeitsst. bei Dunkelheit*Anordnung n. Unt. gebührenfrei**
StL-Nr. 22110513590199211
Verkehrssicherung an Arbeitsstellen von kürzerer Dauer
betriebsfertig aufbauen, vorhalten, warten, instand
setzen, betreiben und abbauen. Vorübergehende Verkehrssicherungsmaßnahmen durchführen.
Nach RSA, Regelplan 'DIV/1r.'
Für stationäre Arbeitsstelle.
Länge des Arbeitsbereiches '100m.'
Gesamtdauer der Verkehrsführung 'bis 12h.'
Bei Dunkelheit.
Verkehrsrechtliche Anordnung nach Unterlagen des AG
einholen und zugehörige Unterlagen erstellen. Erforderliche Ortsbesichtigungen zur Erstellung der Planunterlagen für die verkehrsrechtliche Anordnung durchführen.
Gebührenfrei.
Menge: 2,000 St
Zuordnung: 105

### Abschnitt 01 Verkehrssicherung längerer Dauer

#### Unterabschnitt 01.00 B - Innerorts

**01.00.0001 Verkehrssich. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BI/2.'
Vorhandene Verkehrsschilder nach Unterlagen des AG
außer kraft setzen.
Länge des Arbeitsbereichs '50 m.'
Verkehrsrechtliche Anordnung nach Unterlagen des AG
einholen und zugehörige Unterlagen erstellen.
Erforderliche Ortsbesichtigungen zur Erstellung der
Planunterlagen für die verkehrsrechtliche Anordnung
durchführen.
Gebührenfrei.
Menge: 4,000 St

**01.00.0002 Verkehrssich. läng. Dauer vorhalten wie Vorposition**
StL-Nr. 22110511010
Verkehrssicherung längerer Dauer vorhalten, warten, instand setzen und betreiben. Vorübergehende Verkehrssicherungsmaßnahmen durchführen. Die Kontrolle der Verkehrssicherung wird gesondert vergütet.
Verkehrssicherung wie in Vorposition beschrieben.
Menge: 12,000 d
Zuordnung: 105

**01.00.0003 Verkehrssicherung umbauen**
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen 'BI/2 auf gegenüberliegende Straßenseite.'
Vorhandene Verkehrsschilder nach Unterlagen des AG außer Kraft und wieder in Kraft setzen.
Verkehrsrechtliche Anordnung nach Unterlagen des AG
einholen und zugehörige Unterlagen erstellen. Erforderliche Ortsbesichtigungen zur Erstellung der Planunterlagen für die verkehrsrechtliche Anordnung durchführen.
Gebührenfrei.
Menge: 2,000 St

**01.00.0004 Verkehrssich. läng. Dauer abbauen**
Verkehrssicherung an Arbeitsstellen längerer Dauer abbauen. Vorübergehende Verkehrssicherungsmaßnahmen
durchführen. Vorübergehende Markierung entfernen,
transportable Lichtsignalanlage, bauliches Leitelement,
mobile Stauwarnanlage, LED-Anzeigetafel und transportable Schutzeinrichtung abbauen werden gesondert
vergütet.
Nach RSA, Regelplan 'BI/2.'
Vorhandene Verkehrsschilder nach Unterlagen des AG wieder in Kraft setzen.
Länge des Arbeitsbereiches '50 m.'
Menge: 4,000 St

**01.00.0005 Verkehrssich. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BI/4.'
Vorhandene Verkehrsschilder nach Unterlagen des AG
außer kraft setzen.
Länge des Arbeitsbereichs '100 m.'
Verkehrsrechtliche Anordnung nach Unterlagen des AG
einholen und zugehörige Unterlagen erstellen.
Erforderliche Ortsbesichtigungen zur Erstellung der
Planunterlagen für die verkehrsrechtliche Anordnung
durchführen.
Gebührenfrei.
Menge: 4,000 St

**01.00.0006 Verkehrssich. läng. Dauer vorhalten wie Vorposition**
StL-Nr. 22110511010
Verkehrssicherung längerer Dauer vorhalten, warten, instand setzen und betreiben. Vorübergehende Verkehrssicherungsmaßnahmen durchführen. Die Kontrolle der Verkehrssicherung wird gesondert vergütet.
Verkehrssicherung wie in Vorposition beschrieben.
Menge: 12,000 d
Zuordnung: 105

**01.00.0007 Verkehrssicherung umbauen**
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen 'BI/4 auf gegenüberliegende Straßenseite.'
Vorhandene Verkehrsschilder nach Unterlagen des AG außer Kraft und wieder in Kraft setzen.
Verkehrsrechtliche Anordnung nach Unterlagen des AG
einholen und zugehörige Unterlagen erstellen. Erforderliche Ortsbesichtigungen zur Erstellung der Planunterlagen für die verkehrsrechtliche Anordnung durchführen.
Gebührenfrei.
Menge: 2,000 St

**01.00.0008 Verkehrssich. läng. Dauer abbauen**
Verkehrssicherung an Arbeitsstellen längerer Dauer abbauen. Vorübergehende Verkehrssicherungsmaßnahmen
durchführen. Vorübergehende Markierung entfernen,
transportable Lichtsignalanlage, bauliches Leitelement,
mobile Stauwarnanlage, LED-Anzeigetafel und transportable Schutzeinrichtung abbauen werden gesondert
vergütet.
Nach RSA, Regelplan 'BI/4.'
Vorhandene Verkehrsschilder nach Unterlagen des AG wieder in Kraft setzen.
Länge des Arbeitsbereiches '100 m.'
Menge: 4,000 St

**01.00.0009 Verkehrssich. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BI/5.'
Vorhandene Verkehrsschilder nach Unterlagen des AG
außer kraft setzen.
Länge des Arbeitsbereichs '100 m.'
Verkehrsrechtliche Anordnung nach Unterlagen des AG
einholen und zugehörige Unterlagen erstellen.
Erforderliche Ortsbesichtigungen zur Erstellung der
Planunterlagen für die verkehrsrechtliche Anordnung
durchführen.
Gebührenfrei.
Menge: 8,000 St

**01.00.0010 Verkehrssich. läng. Dauer vorhalten wie Vorposition**
StL-Nr. 22110511010
Verkehrssicherung längerer Dauer vorhalten, warten, instand setzen und betreiben. Vorübergehende Verkehrssicherungsmaßnahmen durchführen. Die Kontrolle der Verkehrssicherung wird gesondert vergütet.
Verkehrssicherung wie in Vorposition beschrieben.
Menge: 20,000 d
Zuordnung: 105

**01.00.0011 Verkehrssicherung umbauen**
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen 'BI/5 auf gegenüberliegende Straßenseite.'
Vorhandene Verkehrsschilder nach Unterlagen des AG außer Kraft und wieder in Kraft setzen.
Verkehrsrechtliche Anordnung nach Unterlagen des AG
einholen und zugehörige Unterlagen erstellen. Erforderliche Ortsbesichtigungen zur Erstellung der Planunterlagen für die verkehrsrechtliche Anordnung durchführen.
Gebührenfrei.
Menge: 4,000 St

**01.00.0012 Verkehrssich. läng. Dauer abbauen**
Verkehrssicherung an Arbeitsstellen längerer Dauer abbauen. Vorübergehende Verkehrssicherungsmaßnahmen
durchführen. Vorübergehende Markierung entfernen,
transportable Lichtsignalanlage, bauliches Leitelement,
mobile Stauwarnanlage, LED-Anzeigetafel und transportable Schutzeinrichtung abbauen werden gesondert
vergütet.
Nach RSA, Regelplan 'BI/5.'
Vorhandene Verkehrsschilder nach Unterlagen des AG wieder in Kraft setzen.
Länge des Arbeitsbereiches '100 m.'
Menge: 8,000 St

**01.00.0013 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BI/6.'
Vorhandene Verkehrsschilder nach Unterlagen des AG
außer kraft setzen.
Länge des Arbeitsbereichs '100 m.'
Verkehrsrechtliche Anordnung nach Unterlagen des AG
einholen und zugehörige Unterlagen erstellen.
Erforderliche Ortsbesichtigungen zur Erstellung der
Planunterlagen für die verkehrsrechtliche Anordnung
durchführen.
Gebührenfrei.
Menge: 8,000 St

**01.00.0014 Verkehrssich. läng. Dauer vorhalten wie Vorposition**
StL-Nr. 22110511010
Verkehrssicherung längerer Dauer vorhalten, warten, instand setzen und betreiben. Vorübergehende Verkehrssicherungsmaßnahmen durchführen. Die Kontrolle der Verkehrssicherung wird gesondert vergütet.
Verkehrssicherung wie in Vorposition beschrieben.
Menge: 20,000 d
Zuordnung: 105

**01.00.0015 Verkehrssicherung umbauen**
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen 'BI/6 auf gegenüberliegende Straßenseite.'
Vorhandene Verkehrsschilder nach Unterlagen des AG außer Kraft und wieder in Kraft setzen.
Verkehrsrechtliche Anordnung nach Unterlagen des AG
einholen und zugehörige Unterlagen erstellen. Erforderliche Ortsbesichtigungen zur Erstellung der Planunterlagen für die verkehrsrechtliche Anordnung durchführen.
Gebührenfrei.
Menge: 4,000 St

**01.00.0016 Verkehrss. läng. Dauer abbauen**
Verkehrssicherung an Arbeitsstellen längerer Dauer abbauen. Vorübergehende Verkehrssicherungsmaßnahmen
durchführen. Vorübergehende Markierung entfernen,
transportable Lichtsignalanlage, bauliches Leitelement,
mobile Stauwarnanlage, LED-Anzeigetafel und transportable Schutzeinrichtung abbauen werden gesondert
vergütet.
Nach RSA, Regelplan 'BI/6.'
Vorhandene Verkehrsschilder nach Unterlagen des AG wieder in Kraft setzen.
Länge des Arbeitsbereiches '100 m.'
Menge: 8,000 St

**01.00.0017 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BI/11.'
Vorhandene Verkehrsschilder nach Unterlagen des AG
außer kraft setzen.
Länge des Arbeitsbereichs '100 m.'
Verkehrsrechtliche Anordnung nach Unterlagen des AG
einholen und zugehörige Unterlagen erstellen.
Erforderliche Ortsbesichtigungen zur Erstellung der
Planunterlagen für die verkehrsrechtliche Anordnung
durchführen.
Gebührenfrei.
Menge: 2,000 St

**01.00.0018 Verkehrssich. läng. Dauer vorhalten wie Vorposition**
StL-Nr. 22110511010
Verkehrssicherung längerer Dauer vorhalten, warten, instand setzen und betreiben. Vorübergehende Verkehrssicherungsmaßnahmen durchführen. Die Kontrolle der Verkehrssicherung wird gesondert vergütet.
Verkehrssicherung wie in Vorposition beschrieben.
Menge: 10,000 d
Zuordnung: 105

**01.00.0019 Verkehrss. läng. Dauer abbauen**
Verkehrssicherung an Arbeitsstellen längerer Dauer abbauen. Vorübergehende Verkehrssicherungsmaßnahmen
durchführen. Vorübergehende Markierung entfernen,
transportable Lichtsignalanlage, bauliches Leitelement,
mobile Stauwarnanlage, LED-Anzeigetafel und transportable Schutzeinrichtung abbauen werden gesondert
vergütet.
Nach RSA, Regelplan 'BI/11.'
Vorhandene Verkehrsschilder nach Unterlagen des AG wieder in Kraft setzen.
Länge des Arbeitsbereiches '100 m.'
Menge: 2,000 St

**01.00.0020 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BI/12.'
Vorhandene Verkehrsschilder nach Unterlagen des AG
außer kraft setzen.
Länge des Arbeitsbereichs '100 m.'
Verkehrsrechtliche Anordnung nach Unterlagen des AG
einholen und zugehörige Unterlagen erstellen.
Erforderliche Ortsbesichtigungen zur Erstellung der
Planunterlagen für die verkehrsrechtliche Anordnung
durchführen.
Gebührenfrei.
Menge: 2,000 St

**01.00.0021 Verkehrssich. läng. Dauer vorhalten wie Vorposition**
StL-Nr. 22110511010
Verkehrssicherung längerer Dauer vorhalten, warten, instand setzen und betreiben. Vorübergehende Verkehrssicherungsmaßnahmen durchführen. Die Kontrolle der Verkehrssicherung wird gesondert vergütet.
Verkehrssicherung wie in Vorposition beschrieben.
Menge: 10,000 d
Zuordnung: 105

**01.00.0022 Verkehrss. läng. Dauer abbauen**
Verkehrssicherung an Arbeitsstellen längerer Dauer abbauen. Vorübergehende Verkehrssicherungsmaßnahmen
durchführen. Vorübergehende Markierung entfernen,
transportable Lichtsignalanlage, bauliches Leitelement,
mobile Stauwarnanlage, LED-Anzeigetafel und transportable Schutzeinrichtung abbauen werden gesondert
vergütet.
Nach RSA, Regelplan 'BI/12.'
Vorhandene Verkehrsschilder nach Unterlagen des AG wieder in Kraft setzen.
Länge des Arbeitsbereiches '100 m.'
Menge: 2,000 St

**01.00.0023 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BI/14.'
Vorhandene Verkehrsschilder nach Unterlagen des AG
außer kraft setzen.
Länge des Arbeitsbereichs '100 m.'
Verkehrsrechtliche Anordnung nach Unterlagen des AG
einholen und zugehörige Unterlagen erstellen.
Erforderliche Ortsbesichtigungen zur Erstellung der
Planunterlagen für die verkehrsrechtliche Anordnung
durchführen.
Gebührenfrei.
Menge: 3,000 St

**01.00.0024 Verkehrssich. läng. Dauer vorhalten wie Vorposition**
StL-Nr. 22110511010
Verkehrssicherung längerer Dauer vorhalten, warten, instand setzen und betreiben. Vorübergehende Verkehrssicherungsmaßnahmen durchführen. Die Kontrolle der Verkehrssicherung wird gesondert vergütet.
Verkehrssicherung wie in Vorposition beschrieben.
Menge: 15,000 d
Zuordnung: 105

**01.00.0025 Verkehrssicherung umbauen**
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen 'BI/14 auf gegenüberliegende Straßenseite.'
Vorhandene Verkehrsschilder nach Unterlagen des AG außer Kraft und wieder in Kraft setzen.
Verkehrsrechtliche Anordnung nach Unterlagen des AG
einholen und zugehörige Unterlagen erstellen. Erforderliche Ortsbesichtigungen zur Erstellung der Planunterlagen für die verkehrsrechtliche Anordnung durchführen.
Gebührenfrei.
Menge: 3,000 St

**01.00.0026 Verkehrss. läng. Dauer abbauen**
Verkehrssicherung an Arbeitsstellen längerer Dauer abbauen. Vorübergehende Verkehrssicherungsmaßnahmen
durchführen. Vorübergehende Markierung entfernen,
transportable Lichtsignalanlage, bauliches Leitelement,
mobile Stauwarnanlage, LED-Anzeigetafel und transportable Schutzeinrichtung abbauen werden gesondert
vergütet.
Nach RSA, Regelplan 'BI/14.'
Vorhandene Verkehrsschilder nach Unterlagen des AG wieder in Kraft setzen.
Länge des Arbeitsbereiches '100 m.'
Menge: 3,000 St

**01.00.0027 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BI/15.'
Vorhandene Verkehrsschilder nach Unterlagen des AG
außer kraft setzen.
Länge des Arbeitsbereichs '100 m.'
Verkehrsrechtliche Anordnung nach Unterlagen des AG
einholen und zugehörige Unterlagen erstellen.
Erforderliche Ortsbesichtigungen zur Erstellung der
Planunterlagen für die verkehrsrechtliche Anordnung
durchführen.
Gebührenfrei.
Menge: 3,000 St

**01.00.0028 Verkehrssich. läng. Dauer vorhalten wie Vorposition**
StL-Nr. 22110511010
Verkehrssicherung längerer Dauer vorhalten, warten, instand setzen und betreiben. Vorübergehende Verkehrssicherungsmaßnahmen durchführen. Die Kontrolle der Verkehrssicherung wird gesondert vergütet.
Verkehrssicherung wie in Vorposition beschrieben.
Menge: 15,000 d
Zuordnung: 105

**01.00.0029 Verkehrss. läng. Dauer abbauen**
Verkehrssicherung an Arbeitsstellen längerer Dauer abbauen. Vorübergehende Verkehrssicherungsmaßnahmen
durchführen. Vorübergehende Markierung entfernen,
transportable Lichtsignalanlage, bauliches Leitelement,
mobile Stauwarnanlage, LED-Anzeigetafel und transportable Schutzeinrichtung abbauen werden gesondert
vergütet.
Nach RSA, Regelplan 'BI/15.'
Vorhandene Verkehrsschilder nach Unterlagen des AG wieder in Kraft setzen.
Länge des Arbeitsbereiches '100 m.'
Menge: 3,000 St

**01.00.0030 Verkehrss. läng. Dauer aufbauen**
Verkehrssicherung längerer Dauer einschließlich
Verkehrszeichen und Verkehrseinrichtungen
(Absperrgeräte, Warnleuchten, Aufstellvorrichtungen und
transportable Lichtsignalanlage) betriebsfertig
aufbauen. Vorhalten, Kontrolle, Wartung,
Instandsetzung, Betreiben und Abbauen werden gesondert
vergütet.
Vorübergehende Verkehrssicherungsmaßnahmen durchführen.

Vorübergehende Markierung, bauliches Leitelement,
mobile Stauwarnanlage, LED-Anzeigetafel und
transportable Schutzeinrichtung werden gesondert
vergütet.
Verkehrssicherung an Arbeitsstelle.
Nach RSA, Regelplan 'BI/16.'
Vorhandene Verkehrsschilder nach Unterlagen des AG
außer kraft setzen.
Länge des Arbeitsbereichs '100 m.'
Verkehrsrechtliche Anordnung nach Unterlagen des AG
einholen und zugehörige Unterlagen erstellen.
Erforderliche Ortsbesichtigungen zur Erstellung der
Planunterlagen für die verkehrsrechtliche Anordnung
durchführen.
Gebührenfrei.
Menge: 2,000 St

**01.00.0031 Verkehrssich. läng. Dauer vorhalten wie Vorposition**
StL-Nr. 22110511010
Verkehrssicherung längerer Dauer vorhalten, warten, instand setzen und betreiben. Vorübergehende Verkehrssicherungsmaßnahmen durchführen. Die Kontrolle der Verkehrssicherung wird gesondert vergütet.
Verkehrssicherung wie in Vorposition beschrieben.
Menge: 10,000 d
Zuordnung: 105

**01.00.0032 Verkehrssicherung umbauen**
Verkehrssicherung an Arbeitsstellen von längerer Dauer
umbauen. Fehlende Verkehrszeichen und Verkehrseinrichtungen (Absperrgeräte, Warnleuchten und Aufstellvorrichtungen) aufbauen, überschüssige Verkehrszeichen und
Verkehrseinrichtungen (Absperrgeräte, Warnleuchten,
Aufstellvorrichtungen und transportable
Lichtsignalanlage) abbauen. Vorübergehende Verkehrssicherungsmaßnahmen durchführen. Vorübergehende
Markierung, bauliches Leitelement, mobile
Stauwarnanlage, LED-Anzeigetafel und transportable
Schutzeinrichtung werden gesondert vergütet.
Umbauen 'BI/16 auf gegenüberliegende Straßenseite.'
Vorhandene Verkehrsschilder nach Unterlagen des AG außer Kraft und wieder in Kraft setzen.
Verkehrsrechtliche Anordnung nach Unterlagen des AG
einholen und zugehörige Unterlagen erstellen. Erforderliche Ortsbesichtigungen zur Erstellung der Planunterlagen für die verkehrsrechtliche Anordnung durchführen.
Gebührenfrei.
Menge: 2,000 St

**01.00.0033 Verkehrss. läng. Dauer abbauen**
Verkehrssicherung an Arbeitsstellen längerer Dauer abbauen. Vorübergehende Verkehrssicherungsmaßnahmen
durchführen. Vorübergehende Markierung entfernen,
transportable Lichtsignalanlage, bauliches Leitelement,
mobile Stauwarnanlage, LED-Anzeigetafel und transportable Schutzeinrichtung abbauen werden gesondert
vergütet.
Nach RSA, Regelplan 'BI/16.'
Vorhandene Verkehrsschilder nach Unterlagen des AG wieder in Kraft setzen.
Länge des Arbeitsbereiches '100 m.'
Menge: 2,000 St

**01.00.0034 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BI/17.'
Vorhandene Verkehrsschilder nach Unterlagen des AG
außer kraft setzen.
Länge des Arbeitsbereichs '100 m.'
Verkehrsrechtliche Anordnung nach Unterlagen des AG
einholen und zugehörige Unterlagen erstellen.
Erforderliche Ortsbesichtigungen zur Erstellung der
Planunterlagen für die verkehrsrechtliche Anordnung
durchführen.
Gebührenfrei.
Menge: 2,000 St

**01.00.0035 Verkehrssich. läng. Dauer vorhalten wie Vorposition**
StL-Nr. 22110511010
Verkehrssicherung längerer Dauer vorhalten, warten, instand setzen und betreiben. Vorübergehende Verkehrssicherungsmaßnahmen durchführen. Die Kontrolle der Verkehrssicherung wird gesondert vergütet.
Verkehrssicherung wie in Vorposition beschrieben.
Menge: 10,000 d
Zuordnung: 105

**01.00.0036 Verkehrssicherung umbauen**
Verkehrssicherung an Arbeitsstellen von längerer Dauer
umbauen. Fehlende Verkehrszeichen und Verkehrseinrichtungen (Absperrgeräte, Warnleuchten, Aufstellvorrichtungen und transportable Lichtsignalanlage)
aufbauen, überschüssige Verkehrszeichen und
Verkehrseinrichtungen (Absperrgeräte, Warnleuchten und
Aufstellvorrichtungen) abbauen. Vorübergehende Verkehrssicherungsmaßnahmen durchführen. Vorübergehende
Markierung, bauliches Leitelement, mobile
Stauwarnanlage, LED-Anzeigetafel und transportable
Schutzeinrichtung werden gesondert vergütet.
Umbauen 'BI/17 auf gegenüberliegende Straßenseite.'
Vorhandene Verkehrsschilder nach Unterlagen des AG außer Kraft und wieder in Kraft setzen.
Verkehrsrechtliche Anordnung nach Unterlagen des AG
einholen und zugehörige Unterlagen erstellen. Erforderliche Ortsbesichtigungen zur Erstellung der Planunterlagen für die verkehrsrechtliche Anordnung durchführen.
Gebührenfrei.
Menge: 1,000 St

**01.00.0037 Verkehrss. läng. Dauer abbauen**
Verkehrssicherung an Arbeitsstellen längerer Dauer abbauen. Vorübergehende Verkehrssicherungsmaßnahmen
durchführen. Vorübergehende Markierung entfernen,
transportable Lichtsignalanlage, bauliches Leitelement,
mobile Stauwarnanlage, LED-Anzeigetafel und transportable Schutzeinrichtung abbauen werden gesondert
vergütet.
Nach RSA, Regelplan 'BI/17.'
Vorhandene Verkehrsschilder nach Unterlagen des AG wieder in Kraft setzen.
Länge des Arbeitsbereiches '100 m.'
Menge: 2,000 St

**01.00.0038 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BII/4.'
Vorhandene Verkehrsschilder nach Unterlagen des AG
außer kraft setzen.
Länge des Arbeitsbereichs '100 m.'
Verkehrsrechtliche Anordnung nach Unterlagen des AG
einholen und zugehörige Unterlagen erstellen.
Erforderliche Ortsbesichtigungen zur Erstellung der
Planunterlagen für die verkehrsrechtliche Anordnung
durchführen.
Gebührenfrei.
Menge: 4,000 St

**01.00.0039 Verkehrssich. läng. Dauer vorhalten wie Vorposition**
StL-Nr. 22110511010
Verkehrssicherung längerer Dauer vorhalten, warten, instand setzen und betreiben. Vorübergehende Verkehrssicherungsmaßnahmen durchführen. Die Kontrolle der Verkehrssicherung wird gesondert vergütet.
Verkehrssicherung wie in Vorposition beschrieben.
Menge: 10,000 d
Zuordnung: 105

**01.00.0040 Verkehrssicherung umbauen**
Verkehrssicherung an Arbeitsstellen von längerer Dauer
umbauen. Fehlende Verkehrszeichen und Verkehrseinrichtungen (Absperrgeräte, Warnleuchten, Aufstellvorrichtungen und transportable Lichtsignalanlage)
aufbauen, überschüssige Verkehrszeichen und
Verkehrseinrichtungen (Absperrgeräte, Warnleuchten und
Aufstellvorrichtungen) abbauen. Vorübergehende Verkehrssicherungsmaßnahmen durchführen. Vorübergehende
Markierung, bauliches Leitelement, mobile
Stauwarnanlage, LED-Anzeigetafel und transportable
Schutzeinrichtung werden gesondert vergütet.
Umbauen 'BII/4 auf gegenüberliegende Straßenseite.'
Vorhandene Verkehrsschilder nach Unterlagen des AG außer Kraft und wieder in Kraft setzen.
Verkehrsrechtliche Anordnung nach Unterlagen des AG
einholen und zugehörige Unterlagen erstellen. Erforderliche Ortsbesichtigungen zur Erstellung der Planunterlagen für die verkehrsrechtliche Anordnung durchführen.
Gebührenfrei.
Menge: 2,000 St

**01.00.0041 Verkehrss. läng. Dauer abbauen**
Verkehrssicherung an Arbeitsstellen längerer Dauer abbauen. Vorübergehende Verkehrssicherungsmaßnahmen
durchführen. Vorübergehende Markierung entfernen,
transportable Lichtsignalanlage, bauliches Leitelement,
mobile Stauwarnanlage, LED-Anzeigetafel und transportable Schutzeinrichtung abbauen werden gesondert
vergütet.
Nach RSA, Regelplan 'BII/4.'
Vorhandene Verkehrsschilder nach Unterlagen des AG wieder in Kraft setzen.
Länge des Arbeitsbereiches '100 m.'
Menge: 4,000 St

**01.00.0042 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'BII/9.'
Vorhandene Verkehrsschilder nach Unterlagen des AG
außer kraft setzen.
Länge des Arbeitsbereichs 'bis 45 m.'
Verkehrsrechtliche Anordnung nach Unterlagen des AG
einholen und zugehörige Unterlagen erstellen.
Erforderliche Ortsbesichtigungen zur Erstellung der
Planunterlagen für die verkehrsrechtliche Anordnung
durchführen.
Gebührenfrei.
Menge: 4,000 St

**01.00.0043 Verkehrssich. läng. Dauer vorhalten wie Vorposition**
StL-Nr. 22110511010
Verkehrssicherung längerer Dauer vorhalten, warten, instand setzen und betreiben. Vorübergehende Verkehrssicherungsmaßnahmen durchführen. Die Kontrolle der Verkehrssicherung wird gesondert vergütet.
Verkehrssicherung wie in Vorposition beschrieben.
Menge: 10,000 d
Zuordnung: 105

**01.00.0044 Verkehrssicherung umbauen**
Verkehrssicherung an Arbeitsstellen von längerer Dauer
umbauen. Fehlende Verkehrszeichen und Verkehrseinrichtungen (Absperrgeräte, Warnleuchten, Aufstellvorrichtungen und transportable Lichtsignalanlage)
aufbauen, überschüssige Verkehrszeichen und
Verkehrseinrichtungen (Absperrgeräte, Warnleuchten und
Aufstellvorrichtungen) abbauen. Vorübergehende Verkehrssicherungsmaßnahmen durchführen. Vorübergehende
Markierung, bauliches Leitelement, mobile
Stauwarnanlage, LED-Anzeigetafel und transportable
Schutzeinrichtung werden gesondert vergütet.
Umbauen 'BII/9 auf gegenüberliegende Straßenseite.'
Vorhandene Verkehrsschilder nach Unterlagen des AG außer Kraft und wieder in Kraft setzen.
Verkehrsrechtliche Anordnung nach Unterlagen des AG
einholen und zugehörige Unterlagen erstellen. Erforderliche Ortsbesichtigungen zur Erstellung der Planunterlagen für die verkehrsrechtliche Anordnung durchführen.
Gebührenfrei.
Menge: 2,000 St

**01.00.0045 Verkehrss. läng. Dauer abbauen**
Verkehrssicherung an Arbeitsstellen längerer Dauer abbauen. Vorübergehende Verkehrssicherungsmaßnahmen
durchführen. Vorübergehende Markierung entfernen,
transportable Lichtsignalanlage, bauliches Leitelement,
mobile Stauwarnanlage, LED-Anzeigetafel und transportable Schutzeinrichtung abbauen werden gesondert
vergütet.
Nach RSA, Regelplan 'BII/9.'
Vorhandene Verkehrsschilder nach Unterlagen des AG wieder in Kraft setzen.
Länge des Arbeitsbereiches 'bis 45 m.'
Menge: 4,000 St

#### Unterabschnitt 01.01 C - Außerorts

**01.01.0001 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'CI/3.'
Vorhandene Verkehrsschilder nach Unterlagen des AG
außer kraft setzen.
Länge des Arbeitsbereichs '100 m.'
Verkehrsrechtliche Anordnung nach Unterlagen des AG
einholen und zugehörige Unterlagen erstellen.
Erforderliche Ortsbesichtigungen zur Erstellung der
Planunterlagen für die verkehrsrechtliche Anordnung
durchführen.
Gebührenfrei.
Menge: 4,000 St

**01.01.0002 Verkehrssich. läng. Dauer vorhalten wie Vorposition**
StL-Nr. 22110511010
Verkehrssicherung längerer Dauer vorhalten, warten, instand setzen und betreiben. Vorübergehende Verkehrssicherungsmaßnahmen durchführen. Die Kontrolle der Verkehrssicherung wird gesondert vergütet.
Verkehrssicherung wie in Vorposition beschrieben.
Menge: 12,000 d
Zuordnung: 105

**01.01.0003 Verkehrssicherung umbauen**
Verkehrssicherung an Arbeitsstellen von längerer Dauer
umbauen. Fehlende Verkehrszeichen und Verkehrseinrichtungen (Absperrgeräte, Warnleuchten, Aufstellvorrichtungen und transportable Lichtsignalanlage)
aufbauen, überschüssige Verkehrszeichen und
Verkehrseinrichtungen (Absperrgeräte, Warnleuchten und
Aufstellvorrichtungen) abbauen. Vorübergehende Verkehrssicherungsmaßnahmen durchführen. Vorübergehende
Markierung, bauliches Leitelement, mobile
Stauwarnanlage, LED-Anzeigetafel und transportable
Schutzeinrichtung werden gesondert vergütet.
Umbauen 'CI/3 auf gegenüberliegende Straßenseite.'
Vorhandene Verkehrsschilder nach Unterlagen des AG außer Kraft und wieder in Kraft setzen.
Verkehrsrechtliche Anordnung nach Unterlagen des AG
einholen und zugehörige Unterlagen erstellen. Erforderliche Ortsbesichtigungen zur Erstellung der Planunterlagen für die verkehrsrechtliche Anordnung durchführen.
Gebührenfrei.
Menge: 4,000 St

**01.01.0004 Verkehrss. läng. Dauer abbauen**
Verkehrssicherung an Arbeitsstellen längerer Dauer abbauen. Vorübergehende Verkehrssicherungsmaßnahmen
durchführen. Vorübergehende Markierung entfernen,
transportable Lichtsignalanlage, bauliches Leitelement,
mobile Stauwarnanlage, LED-Anzeigetafel und transportable Schutzeinrichtung abbauen werden gesondert
vergütet.
Nach RSA, Regelplan 'CI/3.'
Vorhandene Verkehrsschilder nach Unterlagen des AG wieder in Kraft setzen.
Länge des Arbeitsbereiches '100 m.'
Menge: 4,000 St

**01.01.0005 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'CI/4.'
Vorhandene Verkehrsschilder nach Unterlagen des AG
außer kraft setzen.
Länge des Arbeitsbereichs '50 m.'
Verkehrsrechtliche Anordnung nach Unterlagen des AG
einholen und zugehörige Unterlagen erstellen.
Erforderliche Ortsbesichtigungen zur Erstellung der
Planunterlagen für die verkehrsrechtliche Anordnung
durchführen.
Gebührenfrei.
Menge: 8,000 St

**01.01.0006 Verkehrssich. läng. Dauer vorhalten wie Vorposition**
StL-Nr. 22110511010
Verkehrssicherung längerer Dauer vorhalten, warten, instand setzen und betreiben. Vorübergehende Verkehrssicherungsmaßnahmen durchführen. Die Kontrolle der Verkehrssicherung wird gesondert vergütet.
Verkehrssicherung wie in Vorposition beschrieben.
Menge: 20,000 d
Zuordnung: 105

**01.01.0007 Verkehrssicherung umbauen**
Verkehrssicherung an Arbeitsstellen von längerer Dauer
umbauen. Fehlende Verkehrszeichen und Verkehrseinrichtungen (Absperrgeräte, Warnleuchten, Aufstellvorrichtungen und transportable Lichtsignalanlage)
aufbauen, überschüssige Verkehrszeichen und
Verkehrseinrichtungen (Absperrgeräte, Warnleuchten und
Aufstellvorrichtungen) abbauen. Vorübergehende Verkehrssicherungsmaßnahmen durchführen. Vorübergehende
Markierung, bauliches Leitelement, mobile
Stauwarnanlage, LED-Anzeigetafel und transportable
Schutzeinrichtung werden gesondert vergütet.
Umbauen 'CI/4 auf gegenüberliegende Straßenseite.'
Vorhandene Verkehrsschilder nach Unterlagen des AG außer Kraft und wieder in Kraft setzen.
Verkehrsrechtliche Anordnung nach Unterlagen des AG
einholen und zugehörige Unterlagen erstellen. Erforderliche Ortsbesichtigungen zur Erstellung der Planunterlagen für die verkehrsrechtliche Anordnung durchführen.
Gebührenfrei.
Menge: 4,000 St

**01.01.0008 Verkehrss. läng. Dauer abbauen**
Verkehrssicherung an Arbeitsstellen längerer Dauer abbauen. Vorübergehende Verkehrssicherungsmaßnahmen
durchführen. Vorübergehende Markierung entfernen,
transportable Lichtsignalanlage, bauliches Leitelement,
mobile Stauwarnanlage, LED-Anzeigetafel und transportable Schutzeinrichtung abbauen werden gesondert
vergütet.
Nach RSA, Regelplan 'CI/4.'
Vorhandene Verkehrsschilder nach Unterlagen des AG wieder in Kraft setzen.
Länge des Arbeitsbereiches '50 m.'
Menge: 8,000 St

**01.01.0009 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'CI/5.'
Vorhandene Verkehrsschilder nach Unterlagen des AG
außer kraft setzen.
Länge des Arbeitsbereichs '100 m.'
Verkehrsrechtliche Anordnung nach Unterlagen des AG
einholen und zugehörige Unterlagen erstellen.
Erforderliche Ortsbesichtigungen zur Erstellung der
Planunterlagen für die verkehrsrechtliche Anordnung
durchführen.
Gebührenfrei.
Menge: 15,000 St

**01.01.0010 Verkehrssich. läng. Dauer vorhalten wie Vorposition**
StL-Nr. 22110511010
Verkehrssicherung längerer Dauer vorhalten, warten, instand setzen und betreiben. Vorübergehende Verkehrssicherungsmaßnahmen durchführen. Die Kontrolle der Verkehrssicherung wird gesondert vergütet.
Verkehrssicherung wie in Vorposition beschrieben.
Menge: 200,000 d
Zuordnung: 105

**01.01.0011 Verkehrssicherung umbauen**
Verkehrssicherung an Arbeitsstellen von längerer Dauer
umbauen. Fehlende Verkehrszeichen und Verkehrseinrichtungen (Absperrgeräte, Warnleuchten, Aufstellvorrichtungen und transportable Lichtsignalanlage)
aufbauen, überschüssige Verkehrszeichen und
Verkehrseinrichtungen (Absperrgeräte, Warnleuchten und
Aufstellvorrichtungen) abbauen. Vorübergehende Verkehrssicherungsmaßnahmen durchführen. Vorübergehende
Markierung, bauliches Leitelement, mobile
Stauwarnanlage, LED-Anzeigetafel und transportable
Schutzeinrichtung werden gesondert vergütet.
Umbauen 'CI/5 auf gegenüberliegende Straßenseite.'
Vorhandene Verkehrsschilder nach Unterlagen des AG außer Kraft und wieder in Kraft setzen.
Verkehrsrechtliche Anordnung nach Unterlagen des AG
einholen und zugehörige Unterlagen erstellen. Erforderliche Ortsbesichtigungen zur Erstellung der Planunterlagen für die verkehrsrechtliche Anordnung durchführen.
Gebührenfrei.
Menge: 5,000 St

**01.01.0012 Verkehrss. läng. Dauer abbauen**
Verkehrssicherung an Arbeitsstellen längerer Dauer abbauen. Vorübergehende Verkehrssicherungsmaßnahmen
durchführen. Vorübergehende Markierung entfernen,
transportable Lichtsignalanlage, bauliches Leitelement,
mobile Stauwarnanlage, LED-Anzeigetafel und transportable Schutzeinrichtung abbauen werden gesondert
vergütet.
Nach RSA, Regelplan 'CI/5.'
Vorhandene Verkehrsschilder nach Unterlagen des AG wieder in Kraft setzen.
Länge des Arbeitsbereiches '100 m.'
Menge: 15,000 St

**01.01.0013 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'CI/7.'
Vorhandene Verkehrsschilder nach Unterlagen des AG
außer kraft setzen.
Länge des Arbeitsbereichs '100 m.'
Verkehrsrechtliche Anordnung nach Unterlagen des AG
einholen und zugehörige Unterlagen erstellen.
Erforderliche Ortsbesichtigungen zur Erstellung der
Planunterlagen für die verkehrsrechtliche Anordnung
durchführen.
Gebührenfrei.
Menge: 2,000 St

**01.01.0014 Verkehrssich. läng. Dauer vorhalten wie Vorposition**
StL-Nr. 22110511010
Verkehrssicherung längerer Dauer vorhalten, warten, instand setzen und betreiben. Vorübergehende Verkehrssicherungsmaßnahmen durchführen. Die Kontrolle der Verkehrssicherung wird gesondert vergütet.
Verkehrssicherung wie in Vorposition beschrieben.
Menge: 10,000 d
Zuordnung: 105

**01.01.0015 Verkehrss. läng. Dauer abbauen**
Verkehrssicherung an Arbeitsstellen längerer Dauer abbauen. Vorübergehende Verkehrssicherungsmaßnahmen
durchführen. Vorübergehende Markierung entfernen,
transportable Lichtsignalanlage, bauliches Leitelement,
mobile Stauwarnanlage, LED-Anzeigetafel und transportable Schutzeinrichtung abbauen werden gesondert
vergütet.
Nach RSA, Regelplan 'CI/7.'
Vorhandene Verkehrsschilder nach Unterlagen des AG wieder in Kraft setzen.
Länge des Arbeitsbereiches '100 m.'
Menge: 2,000 St

**01.01.0016 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'CI/8.'
Vorhandene Verkehrsschilder nach Unterlagen des AG
außer kraft setzen.
Länge des Arbeitsbereichs '100 m.'
Verkehrsrechtliche Anordnung nach Unterlagen des AG
einholen und zugehörige Unterlagen erstellen.
Erforderliche Ortsbesichtigungen zur Erstellung der
Planunterlagen für die verkehrsrechtliche Anordnung
durchführen.
Gebührenfrei.
Menge: 2,000 St

**01.01.0017 Verkehrssich. läng. Dauer vorhalten wie Vorposition**
StL-Nr. 22110511010
Verkehrssicherung längerer Dauer vorhalten, warten, instand setzen und betreiben. Vorübergehende Verkehrssicherungsmaßnahmen durchführen. Die Kontrolle der Verkehrssicherung wird gesondert vergütet.
Verkehrssicherung wie in Vorposition beschrieben.
Menge: 10,000 d
Zuordnung: 105

**01.01.0018 Verkehrss. läng. Dauer abbauen**
Verkehrssicherung an Arbeitsstellen längerer Dauer abbauen. Vorübergehende Verkehrssicherungsmaßnahmen
durchführen. Vorübergehende Markierung entfernen,
transportable Lichtsignalanlage, bauliches Leitelement,
mobile Stauwarnanlage, LED-Anzeigetafel und transportable Schutzeinrichtung abbauen werden gesondert
vergütet.
Nach RSA, Regelplan 'CI/8.'
Vorhandene Verkehrsschilder nach Unterlagen des AG wieder in Kraft setzen.
Länge des Arbeitsbereiches '100 m.'
Menge: 2,000 St

**01.01.0019 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'CI/9.'
Vorhandene Verkehrsschilder nach Unterlagen des AG
außer kraft setzen.
Länge des Arbeitsbereichs '100 m.'
Verkehrsrechtliche Anordnung nach Unterlagen des AG
einholen und zugehörige Unterlagen erstellen.
Erforderliche Ortsbesichtigungen zur Erstellung der
Planunterlagen für die verkehrsrechtliche Anordnung
durchführen.
Gebührenfrei.
Menge: 2,000 St

**01.01.0020 Verkehrssich. läng. Dauer vorhalten wie Vorposition**
StL-Nr. 22110511010
Verkehrssicherung längerer Dauer vorhalten, warten, instand setzen und betreiben. Vorübergehende Verkehrssicherungsmaßnahmen durchführen. Die Kontrolle der Verkehrssicherung wird gesondert vergütet.
Verkehrssicherung wie in Vorposition beschrieben.
Menge: 10,000 d
Zuordnung: 105

**01.01.0021 Verkehrss. läng. Dauer abbauen**
Verkehrssicherung an Arbeitsstellen längerer Dauer abbauen. Vorübergehende Verkehrssicherungsmaßnahmen
durchführen. Vorübergehende Markierung entfernen,
transportable Lichtsignalanlage, bauliches Leitelement,
mobile Stauwarnanlage, LED-Anzeigetafel und transportable Schutzeinrichtung abbauen werden gesondert
vergütet.
Nach RSA, Regelplan 'CI/9.'
Vorhandene Verkehrsschilder nach Unterlagen des AG wieder in Kraft setzen.
Länge des Arbeitsbereiches '100 m.'
Menge: 2,000 St

**01.01.0022 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'CI/12.'
Vorhandene Verkehrsschilder nach Unterlagen des AG
außer kraft setzen.
Länge des Arbeitsbereichs '100 m.'
Verkehrsrechtliche Anordnung nach Unterlagen des AG
einholen und zugehörige Unterlagen erstellen.
Erforderliche Ortsbesichtigungen zur Erstellung der
Planunterlagen für die verkehrsrechtliche Anordnung
durchführen.
Gebührenfrei.
Menge: 2,000 St

**01.01.0023 Verkehrssich. läng. Dauer vorhalten wie Vorposition**
StL-Nr. 22110511010
Verkehrssicherung längerer Dauer vorhalten, warten, instand setzen und betreiben. Vorübergehende Verkehrssicherungsmaßnahmen durchführen. Die Kontrolle der Verkehrssicherung wird gesondert vergütet.
Verkehrssicherung wie in Vorposition beschrieben.
Menge: 10,000 d
Zuordnung: 105

**01.01.0024 Verkehrss. läng. Dauer umbauen**
Verkehrssicherung an Arbeitsstellen von längerer Dauer
umbauen. Fehlende Verkehrszeichen und Verkehrseinrichtungen (Absperrgeräte, Warnleuchten, Aufstellvorrichtungen und transportable Lichtsignalanlage)
aufbauen, überschüssige Verkehrszeichen und
Verkehrseinrichtungen (Absperrgeräte, Warnleuchten und
Aufstellvorrichtungen) abbauen. Vorübergehende Verkehrssicherungsmaßnahmen durchführen. Vorübergehende
Markierung, bauliches Leitelement, mobile
Stauwarnanlage, LED-Anzeigetafel und transportable
Schutzeinrichtung werden gesondert vergütet.
Umbauen 'CI/12 auf gegenüberliegende Straßenseite.'
Vorhandene Verkehrsschilder nach Unterlagen des AG außer Kraft und wieder in Kraft setzen.
Verkehrsrechtliche Anordnung nach Unterlagen des AG
einholen und zugehörige Unterlagen erstellen. Erforderliche Ortsbesichtigungen zur Erstellung der Planunterlagen für die verkehrsrechtliche Anordnung durchführen.
Gebührenfrei.
Menge: 2,000 St

**01.01.0025 Verkehrss. läng. Dauer abbauen**
Verkehrssicherung an Arbeitsstellen längerer Dauer abbauen. Vorübergehende Verkehrssicherungsmaßnahmen
durchführen. Vorübergehende Markierung entfernen,
transportable Lichtsignalanlage, bauliches Leitelement,
mobile Stauwarnanlage, LED-Anzeigetafel und transportable Schutzeinrichtung abbauen werden gesondert
vergütet.
Nach RSA, Regelplan 'CI/12.'
Vorhandene Verkehrsschilder nach Unterlagen des AG wieder in Kraft setzen.
Länge des Arbeitsbereiches '100 m.'
Menge: 2,000 St

**01.01.0026 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'CI/13.'
Vorhandene Verkehrsschilder nach Unterlagen des AG
außer kraft setzen.
Länge des Arbeitsbereichs '100 m.'
Verkehrsrechtliche Anordnung nach Unterlagen des AG
einholen und zugehörige Unterlagen erstellen.
Erforderliche Ortsbesichtigungen zur Erstellung der
Planunterlagen für die verkehrsrechtliche Anordnung
durchführen.
Gebührenfrei.
Menge: 2,000 St

**01.01.0027 Verkehrssich. läng. Dauer vorhalten wie Vorposition**
StL-Nr. 22110511010
Verkehrssicherung längerer Dauer vorhalten, warten, instand setzen und betreiben. Vorübergehende Verkehrssicherungsmaßnahmen durchführen. Die Kontrolle der Verkehrssicherung wird gesondert vergütet.
Verkehrssicherung wie in Vorposition beschrieben.
Menge: 10,000 d
Zuordnung: 105

**01.01.0028 Verkehrss. läng. Dauer umbauen**
Verkehrssicherung an Arbeitsstellen von längerer Dauer
umbauen. Fehlende Verkehrszeichen und Verkehrseinrichtungen (Absperrgeräte, Warnleuchten, Aufstellvorrichtungen und transportable Lichtsignalanlage)
aufbauen, überschüssige Verkehrszeichen und
Verkehrseinrichtungen (Absperrgeräte, Warnleuchten und
Aufstellvorrichtungen) abbauen. Vorübergehende Verkehrssicherungsmaßnahmen durchführen. Vorübergehende
Markierung, bauliches Leitelement, mobile
Stauwarnanlage, LED-Anzeigetafel und transportable
Schutzeinrichtung werden gesondert vergütet.
Umbauen 'CI/13 auf gegenüberliegende Straßenseite.'
Vorhandene Verkehrsschilder nach Unterlagen des AG außer Kraft und wieder in Kraft setzen.
Verkehrsrechtliche Anordnung nach Unterlagen des AG
einholen und zugehörige Unterlagen erstellen. Erforderliche Ortsbesichtigungen zur Erstellung der Planunterlagen für die verkehrsrechtliche Anordnung durchführen.
Gebührenfrei.
Menge: 1,000 St

**01.01.0029 Verkehrss. läng. Dauer abbauen**
Verkehrssicherung an Arbeitsstellen längerer Dauer abbauen. Vorübergehende Verkehrssicherungsmaßnahmen
durchführen. Vorübergehende Markierung entfernen,
transportable Lichtsignalanlage, bauliches Leitelement,
mobile Stauwarnanlage, LED-Anzeigetafel und transportable Schutzeinrichtung abbauen werden gesondert
vergütet.
Nach RSA, Regelplan 'CI/13.'
Vorhandene Verkehrsschilder nach Unterlagen des AG wieder in Kraft setzen.
Länge des Arbeitsbereiches '100 m.'
Menge: 2,000 St

**01.01.0030 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'CI/14 (angepasst).'
Vorhandene Verkehrsschilder nach Unterlagen des AG
außer kraft setzen.
Länge des Arbeitsbereichs '100 m.'
Verkehrsrechtliche Anordnung nach Unterlagen des AG
einholen und zugehörige Unterlagen erstellen.
Erforderliche Ortsbesichtigungen zur Erstellung der
Planunterlagen für die verkehrsrechtliche Anordnung
durchführen.
Gebührenfrei.
Menge: 4,000 St

**01.01.0031 Verkehrssich. läng. Dauer vorhalten wie Vorposition**
StL-Nr. 22110511010
Verkehrssicherung längerer Dauer vorhalten, warten, instand setzen und betreiben. Vorübergehende Verkehrssicherungsmaßnahmen durchführen. Die Kontrolle der Verkehrssicherung wird gesondert vergütet.
Verkehrssicherung wie in Vorposition beschrieben.
Menge: 20,000 d
Zuordnung: 105

**01.01.0032 Verkehrss. läng. Dauer umbauen**
Verkehrssicherung an Arbeitsstellen von längerer Dauer
umbauen. Fehlende Verkehrszeichen und Verkehrseinrichtungen (Absperrgeräte, Warnleuchten, Aufstellvorrichtungen und transportable Lichtsignalanlage)
aufbauen, überschüssige Verkehrszeichen und
Verkehrseinrichtungen (Absperrgeräte, Warnleuchten und
Aufstellvorrichtungen) abbauen. Vorübergehende Verkehrssicherungsmaßnahmen durchführen. Vorübergehende
Markierung, bauliches Leitelement, mobile
Stauwarnanlage, LED-Anzeigetafel und transportable
Schutzeinrichtung werden gesondert vergütet.
Umbauen 'CI/14 (angepasst) auf gegenüberliegende
Straßenseite.'
Vorhandene Verkehrsschilder nach Unterlagen des AG außer Kraft und wieder in Kraft setzen.
Verkehrsrechtliche Anordnung nach Unterlagen des AG
einholen und zugehörige Unterlagen erstellen. Erforderliche Ortsbesichtigungen zur Erstellung der Planunterlagen für die verkehrsrechtliche Anordnung durchführen.
Gebührenfrei.
Menge: 2,000 St

**01.01.0033 Verkehrss. läng. Dauer abbauen**
Verkehrssicherung an Arbeitsstellen längerer Dauer abbauen. Vorübergehende Verkehrssicherungsmaßnahmen
durchführen. Vorübergehende Markierung entfernen,
transportable Lichtsignalanlage, bauliches Leitelement,
mobile Stauwarnanlage, LED-Anzeigetafel und transportable Schutzeinrichtung abbauen werden gesondert
vergütet.
Nach RSA, Regelplan 'CI/14 (angepasst).'
Vorhandene Verkehrsschilder nach Unterlagen des AG wieder in Kraft setzen.
Länge des Arbeitsbereiches '100 m.'
Menge: 4,000 St

**01.01.0034 Verkehrss. läng. Dauer aufbauen**
Verkehrssicherung längerer Dauer einschließlich
Verkehrszeichen und Verkehrseinrichtungen
(Absperrgeräte, Warnleuchten und Aufstellvorrichtungen)
betriebsfertig aufbauen. Vorhalten, Kontrolle, Wartung,
Instandsetzung, Betreiben und Abbauen werden gesondert
vergütet.
Vorübergehende Verkehrssicherungsmaßnahmen durchführen.

Vorübergehende Markierung, transportable
Lichtsignalanlage, bauliches Leitelement, mobile
Stauwarnanlage, LED-Anzeigetafel und transportable
Schutzeinrichtung werden gesondert vergütet.
Verkehrssicherung an Arbeitsstelle.
Nach RSA, Regelplan 'CI/15 (angepasst).'
Vorhandene Verkehrsschilder nach Unterlagen des AG
außer kraft setzen.
Länge des Arbeitsbereichs '100 m.'
Verkehrsrechtliche Anordnung nach Unterlagen des AG
einholen und zugehörige Unterlagen erstellen.
Erforderliche Ortsbesichtigungen zur Erstellung der
Planunterlagen für die verkehrsrechtliche Anordnung
durchführen.
Gebührenfrei.
Menge: 4,000 St

**01.01.0035 Verkehrssich. läng. Dauer vorhalten wie Vorposition**
StL-Nr. 22110511010
Verkehrssicherung längerer Dauer vorhalten, warten, instand setzen und betreiben. Vorübergehende Verkehrssicherungsmaßnahmen durchführen. Die Kontrolle der Verkehrssicherung wird gesondert vergütet.
Verkehrssicherung wie in Vorposition beschrieben.
Menge: 20,000 d
Zuordnung: 105

**01.01.0036 Verkehrss. läng. Dauer abbauen**
Verkehrssicherung an Arbeitsstellen längerer Dauer abbauen. Vorübergehende Verkehrssicherungsmaßnahmen
durchführen. Vorübergehende Markierung entfernen,
transportable Lichtsignalanlage, bauliches Leitelement,
mobile Stauwarnanlage, LED-Anzeigetafel und transportable Schutzeinrichtung abbauen werden gesondert
vergütet.
Nach RSA, Regelplan 'CI/15 (angepasst).'
Vorhandene Verkehrsschilder nach Unterlagen des AG wieder in Kraft setzen.
Länge des Arbeitsbereiches '100 m.'
Menge: 4,000 St

#### Unterabschnitt 01.02 Beschilderung Umleitungsstrecke

**01.02.0001 Umleitungsbeschilderung aufbauen**
Erforderliche Verkehrszeichen und Umleitungstafeln
liefern und betriebsfertig aufbauen.
Vorhalten, Kontrolle, Wartung,Instandsetzung, Betreiben
und abbauen werden gesondert vergütet.
Vorübergehende Verkehrssicherungsmaßnahmen durchführen.

Für Verkehrsführungsphase 'umleitung bei
einbahnstraßenregelung (BI/14 oder CI/14 angepasst).'
Für die Beschilderung der Umleitungsstrecke
'Einbahnstraßenregelung' sind 10* VZ 455 und 3
Verkehrstafeln (Größe über 2,00 bis 4,00 m2) zu
kalkulieren.
Zusätzlich benötigte VZ bzw. Verkehrstafeln werden, auf
anordnung des AG, über die entsprechenden LV-Positionen
gesondert vergütet.
Vorhandene Verkehrsschilder nach Unterlagen des AG
außer Kraft setzen. Es sind 5 Verkehrsschilder bis 2,00
m zu kalkulieren.
Menge: 7,000 St

**01.02.0002 Umleitungsbeschilderung vorhalten**
Umleitungsbeschilderung vorhalten, warten, instand
setzen und betreiben. Vorübergehende
Verkehrssicherungs- maßnahmen durchführen. Die
Kontrolle der Umleitungsbeschilderung wird gesondert
vergütet.
Umleitungsbeschulderung wie in Vorposition beschrieben.

Für Verkehrsführungsphase 'Einbahnstraßenregelung.'
Menge: 30,000 d

**01.02.0003 Umleitungsbeschilderung abbauen**
Verkehrszeichen und Umleitungstafel an der
Umleitungsstrecke abbauen.
Vorübergehende Verkehrssicherungsmaßnahmen durchführen.
Vorhandene Verkehrsschilder nach Unterlagen des AG
wieder in Kraft setzen.
Für Verkehrsführungsphase 'Einbahnstraßenregelung.'
Menge: 7,000 St

**01.02.0004 Umleitungsbeschilderung aufbauen**
Erforderliche Verkehrszeichen und Umleitungstafeln
liefern und betriebsfertig aufbauen.
Vorhalten, Kontrolle, Wartung,Instandsetzung, Betreiben
und abbauen werden gesondert vergütet.
Vorübergehende Verkehrssicherungsmaßnahmen durchführen.

Für Verkehrsführungsphase 'umleitung bei
einbahnstraßenregelung (BI/15 oder CI/15 angepasst).'
Für die Beschilderung der Umleitungsstrecke
'Vollsperrung' sind 20* VZ 455 und 6 Verkehrstafeln
(Größe über 2,00 bis 4,00 m2) zu kalkulieren.
Zusätzlich benötigte VZ bzw. Verkehrstafeln werden, auf
anordnung des AG, über die entsprechenden LV-Positionen
gesondert vergütet.
Vorhandene Verkehrsschilder nach Unterlagen des AG
außer Kraft setzen. Es sind 8 Verkehrsschilder bis 2,00
m zu kalkulieren.
Menge: 7,000 St

**01.02.0005 Umleitungsbeschilderung vorhalten**
Umleitungsbeschilderung vorhalten, warten, instand
setzen und betreiben. Vorübergehende
Verkehrssicherungs- maßnahmen durchführen. Die
Kontrolle der Umleitungsbeschilderung wird gesondert
vergütet.
Umleitungsbeschulderung wie in Vorposition beschrieben.

Für Verkehrsführungsphase 'Vollsperrung.'
Menge: 30,000 d

**01.02.0006 Umleitungsbeschilderung abbauen**
Verkehrszeichen und Umleitungstafel an der
Umleitungsstrecke abbauen.
Vorübergehende Verkehrssicherungsmaßnahmen durchführen.
Vorhandene Verkehrsschilder nach Unterlagen des AG
wieder in Kraft setzen.
Für Verkehrsführungsphase 'Vollsperrung.'
Menge: 7,000 St

### Abschnitt 02 Verkehrszeichen, Markierung, Absperrgeräte

#### Unterabschnitt 02.00 Verkehrszeichen

**02.00.0001 Verkehrsschild aufbauen u. abbauen Ronde,Dreie.Quad.*Größe 2 Typ RA2*profilverstärkt*Höhe 2,20 m**
StL-Nr. 221105203122394
Verkehrsschild aufbauen und abbauen. Vorhalten, Kontrolle, Wartung und Instandsetzung werden gesondert
vergütet. Aufstellvorrichtung nach statischen Erfordernissen. Vorübergehende Verkehrssicherungsmaßnahmen
durchführen. 70 v. H. des Preises werden nach Aufbau,
der Rest nach Abbau vergütet.
Verkehrsschild = Ronde, Dreieck, Quadrat.
Größe 2.
Retroreflektierend mit Folie Klasse RA2.
Schild = profilverstärkt.
Aufstellvorrichtung 'nach statischen Erfordnerissen'
Aufstellhöhe über der Verkehrsfläche = 2,20 m.
Menge: 250,000 St
Zuordnung: 105

**02.00.0002 Verkehrsschild vorhalten wie Vorposition**
StL-Nr. 22110520501
Verkehrsschild vorhalten, warten und instand setzen.
Vorübergehende Verkehrssicherungsmaßnahmen durchführen.
Die Kontrolle wird gesondert vergütet.
Verkehrsschild wie in Vorposition beschrieben.
Menge: 3000,000 Std
Zuordnung: 105

**02.00.0003 Verkehrsschild aufbauen u. abbauen Zeichen 454,457*Größe 2 Typ RA2*profilverstärkt*Höhe 2,20 m**
StL-Nr. 221105203422394
Verkehrsschild aufbauen und abbauen. Vorhalten, Kontrolle, Wartung und Instandsetzung werden gesondert
vergütet. Aufstellvorrichtung nach statischen Erfordernissen. Vorübergehende Verkehrssicherungsmaßnahmen
durchführen. 70 v. H. des Preises werden nach Aufbau,
der Rest nach Abbau vergütet.
Verkehrsschild = Zeichen 454, 457.
Größe 2.
Retroreflektierend mit Folie Klasse RA2.
Schild = profilverstärkt.
Aufstellvorrichtung 'nach statischen Erfordernissen.'
Aufstellhöhe über der Verkehrsfläche = 2,20 m.
Menge: 50,000 St
Zuordnung: 105

**02.00.0004 Verkehrsschild vorhalten wie Vorposition**
StL-Nr. 22110520501
Verkehrsschild vorhalten, warten und instand setzen.
Vorübergehende Verkehrssicherungsmaßnahmen durchführen.
Die Kontrolle wird gesondert vergütet.
Verkehrsschild wie in Vorposition beschrieben.
Menge: 300,000 Std
Zuordnung: 105

**02.00.0005 Verkehrsschild aufbauen u. abbauen Zeichen 455,460*Größe 2 Typ RA2*profilverstärkt*Höhe 2,20 m**
StL-Nr. 221105203522394
Verkehrsschild aufbauen und abbauen. Vorhalten, Kontrolle, Wartung und Instandsetzung werden gesondert
vergütet. Aufstellvorrichtung nach statischen Erfordernissen. Vorübergehende Verkehrssicherungsmaßnahmen
durchführen. 70 v. H. des Preises werden nach Aufbau,
der Rest nach Abbau vergütet.
Verkehrsschild = Zeichen 455, 460.
Größe 2.
Retroreflektierend mit Folie Klasse RA2.
Schild = profilverstärkt.
Aufstellvorrichtung 'nach statischen Erfordernissen.'
Aufstellhöhe über der Verkehrsfläche = 2,20 m.
Menge: 200,000 St
Zuordnung: 105

**02.00.0006 Verkehrsschild vorhalten wie Vorposition**
StL-Nr. 22110520501
Verkehrsschild vorhalten, warten und instand setzen.
Vorübergehende Verkehrssicherungsmaßnahmen durchführen.
Die Kontrolle wird gesondert vergütet.
Verkehrsschild wie in Vorposition beschrieben.
Menge: 300,000 Std
Zuordnung: 105

**02.00.0007 Verkehrsschild aufbauen u. abbauen*Größe 2 Typ RA2*profilverstärkt*Höhe 2,20 m**
StL-Nr. 221105203922394
Verkehrsschild aufbauen und abbauen. Vorhalten, Kontrolle, Wartung und Instandsetzung werden gesondert
vergütet. Aufstellvorrichtung nach statischen Erfordernissen. Vorübergehende Verkehrssicherungsmaßnahmen
durchführen. 70 v. H. des Preises werden nach Aufbau,
der Rest nach Abbau vergütet.
Verkehrsschild 'Zusatzzeichen.'
Größe 2.
Retroreflektierend mit Folie Klasse RA2.
Schild = profilverstärkt.
Aufstellvorrichtung 'nach statischen Erfordernissen.'
Aufstellhöhe über der Verkehrsfläche = 2,20 m.
Menge: 50,000 St
Zuordnung: 105

**02.00.0008 Verkehrsschild vorhalten wie Vorposition**
StL-Nr. 22110520501
Verkehrsschild vorhalten, warten und instand setzen.
Vorübergehende Verkehrssicherungsmaßnahmen durchführen.
Die Kontrolle wird gesondert vergütet.
Verkehrsschild wie in Vorposition beschrieben.
Menge: 200,000 Std
Zuordnung: 105

**02.00.0009 Verkehrsschild verändern Schild Größe 2*Höhe bis 2,00 m a./i.Kraft setzen**
StL-Nr. 2211052102130
Vorhandenes Verkehrsschild verändern, vorhalten, warten
und instand setzen. Vorübergehende Verkehrssicherungsmaßnahmen durchführen. Die Kontrolle wird gesondert
vergütet.
Verkehrsschild Größe 2.
Neben der Fahrbahn. Aufstellhöhe bis 2,00 m.
Verkehrsschild berührungslos außer Kraft und wieder in
Kraft setzen.
Menge: 10,000 St
Zuordnung: 105

*Hinweis*
In die Positionen 02.00.0010 und 02.00.0011 ist der
Hubsteigereinsatz mit einzukalkulieren.

**02.00.0010 Verkehrsschild verändern Schild Größe 2*Höhe über 2,00 m a./i.Kraft setzen**
StL-Nr. 2211052102230
Vorhandenes Verkehrsschild verändern, vorhalten, warten
und instand setzen. Vorübergehende Verkehrssicherungsmaßnahmen durchführen. Die Kontrolle wird gesondert
vergütet.
Verkehrsschild Größe 2.
Neben der Fahrbahn. Aufstellhöhe über 2,00 m.
Verkehrsschild berührungslos außer Kraft und wieder in
Kraft setzen.
Menge: 10,000 St
Zuordnung: 105

**02.00.0011 Verkehrsschild verändern Schild Größe 2*über der Fahrbahn a./i.Kraft setzen*mob.Auskreuzvorr.**
StL-Nr. 2211052102331
Vorhandenes Verkehrsschild verändern, vorhalten, warten
und instand setzen. Vorübergehende Verkehrssicherungsmaßnahmen durchführen. Die Kontrolle wird gesondert
vergütet.
Verkehrsschild Größe 2.
Über der Fahrbahn.
Verkehrsschild berührungslos außer Kraft und wieder in
Kraft setzen.
Verkehrsschild außer Kraft setzen mit mobiler Auskreuzvorrichtung.
Menge: 5,000 St
Zuordnung: 105

**02.00.0012 Verkehrsschild umsetzen Ronde,Dreie.Quad.*Größe 2*Höhe 2,20 m**
StL-Nr. 2211052131294
Verkehrsschild innerhalb des Arbeitsstellenbereiches
umsetzen. Vorübergehende Verkehrssicherungsmaßnahmen
durchführen.
Verkehrsschild = Ronde, Dreieck, Quadrat.
Größe 2.
Aufstellvorrichtung 'nach statischen Erfordernissen.'
Aufstellhöhe über der Verkehrsfläche = 2,20 m.
Menge: 25,000 St
Zuordnung: 105

**02.00.0013 Verkehrsschild umsetzen Zeichen 454,457*Größe 2*Höhe 2,20 m**
StL-Nr. 2211052134294
Verkehrsschild innerhalb des Arbeitsstellenbereiches
umsetzen. Vorübergehende Verkehrssicherungsmaßnahmen
durchführen.
Verkehrsschild = Zeichen 454, 457.
Größe 2.
Aufstellvorrichtung 'nach statischen Erfordernissen.'
Aufstellhöhe über der Verkehrsfläche = 2,20 m.
Menge: 10,000 St
Zuordnung: 105

**02.00.0014 Verkehrsschild umsetzen Zeichen 455,460*Größe 2*Höhe 2,20 m**
StL-Nr. 2211052135294
Verkehrsschild innerhalb des Arbeitsstellenbereiches
umsetzen. Vorübergehende Verkehrssicherungsmaßnahmen
durchführen.
Verkehrsschild = Zeichen 455, 460.
Größe 2.
Aufstellvorrichtung 'nach statischen Erfordernissen.'
Aufstellhöhe über der Verkehrsfläche = 2,20 m.
Menge: 10,000 St
Zuordnung: 105

**02.00.0015 Verkehrssch.komb. aufbauen u. abb. VSch + ZSch H2*Ronde,Dreie.Quad. Größe 2*Typ RA2*flach*Höhe 2,20 m**
StL-Nr. 22110521521221904
Verkehrsschildkombination aufbauen und abbauen. Vorhalten, Kontrolle, Wartung und Instandsetzung werden gesondert vergütet. Aufstellvorrichtung nach statischen
Erfordernissen. Vorübergehende Verkehrssicherungsmaßnahmen durchführen. 70 v. H. des Preises werden nach
Aufbau, der Rest nach Abbau vergütet.
Verkehrsschildkombination = 1 Verkehrsschild und Zu-
satzschild Höhe 2.
Verkehrsschild = Ronde, Dreieck, Quadrat, Achteck,
Rechteck.
Größe 2.
Retroreflektierend mit Folie Klasse RA2.
Schild = flach.
Aufstellvorrichtung 'nach statischen Erfordernissen.'
Aufstellhöhe über der Verkehrsfläche = 2,20 m.
Menge: 30,000 St
Zuordnung: 105

**02.00.0016 Verkehrsschildkombination vorhalten wie Vorposition**
StL-Nr. 22110521801
Verkehrsschildkombination vorhalten, warten und instand
setzen. Vorübergehende Verkehrssicherungsmaßnahmen
durchführen. Die Kontrolle wird gesondert vergütet.
Verkehrsschildkombination wie in Vorposition beschrieben.
Menge: 30,000 Std
Zuordnung: 105

**02.00.0017 Verkehrssch.komb. aufbauen u. abb. 2 VSch*Ronde,Dreie.Quad. Größe 2*Typ RA2*flach*Höhe 2,20 m**
StL-Nr. 22110521541221904
Verkehrsschildkombination aufbauen und abbauen. Vorhalten, Kontrolle, Wartung und Instandsetzung werden gesondert vergütet. Aufstellvorrichtung nach statischen
Erfordernissen. Vorübergehende Verkehrssicherungsmaßnahmen durchführen. 70 v. H. des Preises werden nach
Aufbau, der Rest nach Abbau vergütet.
Verkehrsschildkombination = 2 Verkehrsschilder.
Verkehrsschild = Ronde, Dreieck, Quadrat, Achteck,
Rechteck.
Größe 2.
Retroreflektierend mit Folie Klasse RA2.
Schild = flach.
Aufstellvorrichtung 'nach statischen Erfordernissen.'
Aufstellhöhe über der Verkehrsfläche = 2,20 m.
Menge: 30,000 St
Zuordnung: 105

**02.00.0018 Verkehrsschildkombination vorhalten wie Vorposition**
StL-Nr. 22110521801
Verkehrsschildkombination vorhalten, warten und instand
setzen. Vorübergehende Verkehrssicherungsmaßnahmen
durchführen. Die Kontrolle wird gesondert vergütet.
Verkehrsschildkombination wie in Vorposition beschrieben.
Menge: 30,000 Std
Zuordnung: 105

**02.00.0019 Verkehrsschildkombination umsetzen V-Schild+Z-Schild*Ronde,Dreie.Quad. Größe 2 Höhe 2,20 m**
StL-Nr. 221105225112904
Verkehrsschildkombination innerhalb des Arbeitsstellenbereiches umsetzen. Vorübergehende Verkehrssicherungsmaßnahmen durchführen.
Verkehrsschildkombination = 1 Verkehrsschild und Zu-
satzschild.
Verkehrsschild = Ronde, Dreieck, Quadrat, Achteck,
Rechteck.
Größe 2.
Aufstellvorrichtung 'nach statischen Erfordernissen.'
Aufstellhöhe über der Verkehrsfläche = 2,20 m.
Menge: 10,000 St
Zuordnung: 105

**02.00.0020 Verkehrsschildkombination umsetzen 2 V-Schilder*Ronde,Dreie.Quad. Größe 2 Höhe 2,20 m**
StL-Nr. 221105225212904
Verkehrsschildkombination innerhalb des Arbeitsstellenbereiches umsetzen. Vorübergehende Verkehrssicherungsmaßnahmen durchführen.
Verkehrsschildkombination = 2 Verkehrsschilder.
Verkehrsschild = Ronde, Dreieck, Quadrat, Achteck,
Rechteck.
Größe 2.
Aufstellvorrichtung 'nach statischen Erfordernissen.'
Aufstellhöhe über der Verkehrsfläche = 2,20 m.
Menge: 10,000 St
Zuordnung: 105

**02.00.0021 Verkehrstafel aufbauen und abbauen*Tafel ü. 1,1-2 m2 Typ RA2*profilverstärkt*Höhe 2,20 m**
StL-Nr. 221105240912193
Verkehrstafel aufbauen und abbauen. Vorhalten, Kontrolle, Wartung und Instandsetzung werden gesondert
vergütet. Aufstellvorrichtung nach statischen Erfordernissen. Vorübergehende Verkehrssicherungsmaßnahmen
durchführen. 70 v.H. des Preises werden nach Aufbau,
der Rest nach Abbau vergütet.
Verkehrstafel 'nach Unterlagen des AG.'
Größe über 1,10 bis 2,00 m2 nach Unterlagen des AG.
Retroreflektierend mit Folie Klasse RA2.
Randausbildung = profilverstärkt.
Aufstellvorrichtung 'nach statischen Erfordernissen.'
Aufstellhöhe über der Verkehrsfläche = 2,20 m.
Menge: 50,000 St
Zuordnung: 105

**02.00.0022 Verkehrstafel vorhalten wie Vorposition**
StL-Nr. 22110524301
Verkehrstafel vorhalten, warten und instand setzen. Vo-
rübergehende Verkehrssicherungsmaßnahmen durchführen.
Die Kontrolle wird gesondert vergütet.
Verkehrstafel wie in Vorposition beschrieben.
Menge: 500,000 Std
Zuordnung: 105

**02.00.0023 Verkehrstafel aufbauen und abbauen*Tafel über 2-4 m2 Typ RA2*profilverstärkt*Höhe 2,20 m**
StL-Nr. 221105240922193
Verkehrstafel aufbauen und abbauen. Vorhalten, Kontrolle, Wartung und Instandsetzung werden gesondert
vergütet. Aufstellvorrichtung nach statischen Erfordernissen. Vorübergehende Verkehrssicherungsmaßnahmen
durchführen. 70 v.H. des Preises werden nach Aufbau,
der Rest nach Abbau vergütet.
Verkehrstafel 'nach Unterlagen des AG'
Größe über 2,00 bis 4,00 m2 nach Unterlagen des AG.
Retroreflektierend mit Folie Klasse RA2.
Randausbildung = profilverstärkt.
Aufstellvorrichtung 'nach statischen Erfordernissen.'
Aufstellhöhe über der Verkehrsfläche = 2,20 m.
Menge: 50,000 St
Zuordnung: 105

**02.00.0024 Verkehrstafel vorhalten wie Vorposition**
StL-Nr. 22110524301
Verkehrstafel vorhalten, warten und instand setzen. Vo-
rübergehende Verkehrssicherungsmaßnahmen durchführen.
Die Kontrolle wird gesondert vergütet.
Verkehrstafel wie in Vorposition beschrieben.
Menge: 500,000 Std
Zuordnung: 105

*Hinweis*
Vorankündigungstafeln Baustelle, Aufstellung 10 Tage
vor Baubeginn.

**02.00.0025 Verkehrstafel aufb., abb., vorh.*Tafel ü. 1,1-2 m2 Typ RA2*profilverstärkt*Höhe 2,20 m**
StL-Nr. 22110524591219399
Verkehrstafel aufbauen, vorhalten, warten, instand setzen und abbauen. Aufstellvorrichtung nach statischen
und konstruktiven Erfordernissen. Vorübergehende Verkehrssicherungsmaßnahmen durchführen. Die Kontrolle
wird gesondert vergütet.
Verkehrstafel 'Vorankündigungstafel.'
Größe über 1,10 bis 2,00 m2 nach Unterlagen des AG.
Retroreflektierend mit Folie Klasse RA2.
Randausbildung = profilverstärkt.
Aufstellvorrichtung 'nach statischen Erfordernissen.'
Aufstellhöhe über der Verkehrsfläche = 2,20 m.
Einsatzzeit '10 Tage.'
Menge: 30,000 St
Zuordnung: 105

#### Unterabschnitt 02.01 Vorübergehende Markierung

**02.01.0001 Längsmarkierung Typ II herstellen durchg. Fb.begr.*Breite 0,12 m Folie*mind. P 6*grobstr. Decke Markierung entf.**
StL-Nr. 22110533211402101
Längsmarkierung Typ II einschl. evtl. Sperrflächenumrandung als vorübergehende Markierung herstellen, warten und instand setzen. Vormarkieren. Vorübergehende
Verkehrssicherungsmaßnahmen durchführen. Abgerechnet
wird der markierte Strich, bei Doppelstrichen zwei
Striche.
Durchgehend als Fahrbahnbegrenzung.
Strichbreite = 0,12 m.
Markierungssystem aus Folie.
Verkehrsklasse mindestens P 6.
Markierung auf grobstrukturierter Asphaltdeckschicht.
Markierung entfernen. Abfall aufnehmen und nach Wahl
des AN verwerten.
Menge: 200,000 m
Zuordnung: 105

**02.01.0002 Längsmarkierung Typ II herstellen durchg.Fstr.begr.*Breite 0,12 m Folie*mind. P 6*grobstr. Decke Markierung entf.**
StL-Nr. 22110533221402101
Längsmarkierung Typ II einschl. evtl. Sperrflächenumrandung als vorübergehende Markierung herstellen, warten und instand setzen. Vormarkieren. Vorübergehende
Verkehrssicherungsmaßnahmen durchführen. Abgerechnet
wird der markierte Strich, bei Doppelstrichen zwei
Striche.
Durchgehend als Fahrstreifenbegrenzung.
Strichbreite = 0,12 m.
Markierungssystem aus Folie.
Verkehrsklasse mindestens P 6.
Markierung auf grobstrukturierter Asphaltdeckschicht.
Markierung entfernen. Abfall aufnehmen und nach Wahl
des AN verwerten.
Menge: 500,000 m
Zuordnung: 105

**02.01.0003 Längsmarkierung Typ II herstellen Str/L 1zu2 Leitl.*Breite 0,12 m Folie*mind. P 6*grobstr. Decke Markierung entf.**
StL-Nr. 22110533231402101
Längsmarkierung Typ II einschl. evtl. Sperrflächenumrandung als vorübergehende Markierung herstellen, warten und instand setzen. Vormarkieren. Vorübergehende
Verkehrssicherungsmaßnahmen durchführen. Abgerechnet
wird der markierte Strich, bei Doppelstrichen zwei
Striche.
Unterbrochen; Verhältnis Strich/Lücke 1 zu 2 als Leitlinie.
Strichbreite = 0,12 m.
Markierungssystem aus Folie.
Verkehrsklasse mindestens P 6.
Markierung auf grobstrukturierter Asphaltdeckschicht.
Markierung entfernen. Abfall aufnehmen und nach Wahl
des AN verwerten.
Menge: 200,000 m
Zuordnung: 105

**02.01.0004 Längsmarkierung Typ II herstellen Str/L 1zu1 Blockm*Breite 0,25 m Folie*mind. P 6*grobstr. Decke Markierung entf.**
StL-Nr. 22110533243402101
Längsmarkierung Typ II einschl. evtl. Sperrflächenumrandung als vorübergehende Markierung herstellen, warten und instand setzen. Vormarkieren. Vorübergehende
Verkehrssicherungsmaßnahmen durchführen. Abgerechnet
wird der markierte Strich, bei Doppelstrichen zwei
Striche.
Unterbrochen; Verhältnis Strich/Lücke 1 zu 1 als Fahrbahnbegrenzung (Blockmarkierung).
Strichbreite = 0,25 m.
Markierungssystem aus Folie.
Verkehrsklasse mindestens P 6.
Markierung auf grobstrukturierter Asphaltdeckschicht.
Markierung entfernen. Abfall aufnehmen und nach Wahl
des AN verwerten.
Menge: 100,000 m
Zuordnung: 105

**02.01.0005 Quermarkierung Typ II herstellen Fußgängerfurt*Folie mind. P 6*grobstr. Decke Markierung entf.**
StL-Nr. 221105334340211
Quermarkierung Typ II als vorübergehende Markierung
herstellen, warten und instand setzen. Vormarkieren.
Vorübergehende Verkehrssicherungsmaßnahmen durchführen.
Abgerechnet wird der markierte Strich.
Markierung = Fußgängerfurt.
Markierungssystem aus Folie.
Verkehrsklasse mindestens P 6.
Markierung auf grobstrukturierter Asphaltdeckschicht.
Markierung entfernen. Abfall aufnehmen und nach Wahl
des AN verwerten.
Menge: 300,000 m
Zuordnung: 105

**02.01.0006 Quermarkierung Typ II herstellen Haltlinie*Folie*mind. P 6 grobstr. Decke*Markierung entf.**
StL-Nr. 221105334140211
Quermarkierung Typ II als vorübergehende Markierung
herstellen, warten und instand setzen. Vormarkieren.
Vorübergehende Verkehrssicherungsmaßnahmen durchführen.
Abgerechnet wird der markierte Strich.
Markierung = Haltlinie.
Markierungssystem aus Folie.
Verkehrsklasse mindestens P 6.
Markierung auf grobstrukturierter Asphaltdeckschicht.
Markierung entfernen. Abfall aufnehmen und nach Wahl
des AN verwerten.
Menge: 200,000 m
Zuordnung: 105

**02.01.0007 Quermarkierung Typ II herstellen Fußgängerüberweg*Folie mind. P 6*grobstr. Decke Markierung entf.**
StL-Nr. 221105334540211
Quermarkierung Typ II als vorübergehende Markierung
herstellen, warten und instand setzen. Vormarkieren.
Vorübergehende Verkehrssicherungsmaßnahmen durchführen.
Abgerechnet wird der markierte Strich.
Markierung = Fußgängerüberweg.
Markierungssystem aus Folie.
Verkehrsklasse mindestens P 6.
Markierung auf grobstrukturierter Asphaltdeckschicht.
Markierung entfernen. Abfall aufnehmen und nach Wahl
des AN verwerten.
Menge: 50,000 m
Zuordnung: 105

**02.01.0008 Pfeilmarkierung Typ II herstellen geradeaus*Länge 5,00 m Folie*mind. P 6*grobstr. Decke Markierung entf.**
StL-Nr. 22110533812302101
Pfeilmarkierung Typ II als vorübergehende Markierung
herstellen, warten und instand setzen. Vormarkieren.
Vorübergehende Verkehrssicherungsmaßnahmen durchführen.
Markierungszeichen = Pfeil geradeaus.
Länge = 5,00 m.
Markierungssystem aus Folie.
Verkehrsklasse mindestens P 6.
Markierung auf grobstrukturierter Asphaltdeckschicht.
Markierung entfernen. Abfall aufnehmen und nach Wahl
des AN verwerten.
Menge: 5,000 St
Zuordnung: 105

**02.01.0009 Pfeilmarkierung Typ II herstellen gerad.+li.o.re.ab*Länge 5,00 m Folie*mind. P 6*grobstr. Decke Markierung entf.**
StL-Nr. 22110533832302101
Pfeilmarkierung Typ II als vorübergehende Markierung
herstellen, warten und instand setzen. Vormarkieren.
Vorübergehende Verkehrssicherungsmaßnahmen durchführen.
Markierungszeichen = Pfeil geradeaus und links oder
rechts ab.
Länge = 5,00 m.
Markierungssystem aus Folie.
Verkehrsklasse mindestens P 6.
Markierung auf grobstrukturierter Asphaltdeckschicht.
Markierung entfernen. Abfall aufnehmen und nach Wahl
des AN verwerten.
Menge: 5,000 St
Zuordnung: 105

**02.01.0010 Pfeilmarkierung Typ II herstellen li. und re. ab*Länge 5,00 m Folie*mind. P 6*grobstr. Decke Markierung entf.**
StL-Nr. 22110533842302101
Pfeilmarkierung Typ II als vorübergehende Markierung
herstellen, warten und instand setzen. Vormarkieren.
Vorübergehende Verkehrssicherungsmaßnahmen durchführen.
Markierungszeichen = Pfeil links und rechts ab.
Länge = 5,00 m.
Markierungssystem aus Folie.
Verkehrsklasse mindestens P 6.
Markierung auf grobstrukturierter Asphaltdeckschicht.
Markierung entfernen. Abfall aufnehmen und nach Wahl
des AN verwerten.
Menge: 5,000 St
Zuordnung: 105

**02.01.0011 Auskreuzung herstellen Typ II*Breite 0,12 m Länge 2 x 5,00 m*mind. P 6 grobstr. Decke*Folie entf.**
StL-Nr. 221105344212411
Auskreuzung als vorübergehende Markierung herstellen,
warten und instand setzen. Vorübergehende Verkehrssicherungsmaßnahmen durchführen.
Als Markierungssystem aus Folie Typ II.
Strichbreite = 0,12 m.
Strichlänge = 2 x 5,00 m.
Verkehrsklasse mindestens P 6.
Markierung auf grobstrukturierter Asphaltdeckschicht.
Markierungsfolie entfernen. Abfall aufnehmen und nach
Wahl des AN verwerten.
Menge: 10,000 St
Zuordnung: 105

**02.01.0012 Markierungsfläche vorbereiten vorb. m. Wasserh.**
StL-Nr. 22110531801
Markierungsfläche auf neuer Betondecke vorbereiten. Ab-
fall aufnehmen und nach Wahl des AN verwerten. Vorübergehende Verkehrssicherungsmaßnahmen durchführen. Abgerechnet wird die zu markierende Fläche. Bei Pfeil,
Buchstabe, Ziffer, Verkehrsschild und Piktogramm ergibt
sich die Fläche aus dem kleinsten umschriebenen Rechteck.
Vorbereiten mit Wasserhochdruckverfahren.
Menge: 50,000 m2
Zuordnung: 105

**02.01.0013 Markierungsfläche trocknen**
StL-Nr. 221105312
Fläche für Markierung auf Anordnung des AG schonend
trocknen. Vorübergehende Verkehrssicherungsmaßnahmen
durchführen. Abgerechnet wird die zu markierende
Fläche. Bei Pfeil, Buchstabe, Ziffer, Verkehrsschild
und Piktogramm ergibt sich die Fläche aus dem kleinsten
umschriebenen Rechteck.
Menge: 50,000 m2
Zuordnung: 105

#### Unterabschnitt 02.02 Absperrgeräte

**02.02.0001 Absp.g.,Warneinr. aufb. u. abb. Pfeilbake doppels*Typ RA2**
StL-Nr. 221105405042000
Absperrgerät oder Warneinrichtung betriebsfertig aufbauen und abbauen. Vorhalten, Kontrolle, Wartung, In-
standsetzung und Betreiben werden gesondert vergütet.
Vorübergehende Verkehrssicherungsmaßnahmen durchführen.
70 v. H. des Preises werden nach betriebsfertigem Aufbau, der Rest nach Abbau vergütet.
Pfeilbake Größe 1000 x 250 mm doppelseitig.
Mit retroreflektierender Folie Klasse RA2.
Menge: 250,000 St
Zuordnung: 105

**02.02.0002 Absp.g.,Warneinr. vorhalten wie Vorposition**
StL-Nr. 22110541001
Absperrgerät oder Warneinrichtung vorhalten, warten,
instand setzen und betreiben. Vorübergehende Verkehrssicherungsmaßnahmen durchführen. Die Kontrolle wird gesondert vergütet.
Absperrgerät oder Warneinrichtung wie in Vorposition
beschrieben.
Menge: 800,000 Std
Zuordnung: 105

**02.02.0003 Absp.g.,Warneinr. aufb. u. abb.*Typ RA2**
StL-Nr. 221105405992000
Absperrgerät oder Warneinrichtung betriebsfertig aufbauen und abbauen. Vorhalten, Kontrolle, Wartung, In-
standsetzung und Betreiben werden gesondert vergütet.
Vorübergehende Verkehrssicherungsmaßnahmen durchführen.
70 v. H. des Preises werden nach betriebsfertigem Aufbau, der Rest nach Abbau vergütet.
Absperrgerät oder Warneinrichtung
'Absperrschrankengitter (Höhe 1000 mm, Länge 2000 mm.'
Mit retroreflektierender Folie Klasse RA2.
Menge: 500,000 St
Zuordnung: 105

**02.02.0004 Absp.g.,Warneinr. vorhalten wie Vorposition**
StL-Nr. 22110541001
Absperrgerät oder Warneinrichtung vorhalten, warten,
instand setzen und betreiben. Vorübergehende Verkehrssicherungsmaßnahmen durchführen. Die Kontrolle wird gesondert vergütet.
Absperrgerät oder Warneinrichtung wie in Vorposition
beschrieben.
Menge: 1000,000 Std
Zuordnung: 105

**02.02.0005 Absp.g.,Warneinr. aufb. u. abb.*Typ RA2 3 Strah.eins.gelb*Versorg. Wahl AN**
StL-Nr. 221105405992301
Absperrgerät oder Warneinrichtung betriebsfertig aufbauen und abbauen. Vorhalten, Kontrolle, Wartung, In-
standsetzung und Betreiben werden gesondert vergütet.
Vorübergehende Verkehrssicherungsmaßnahmen durchführen.
70 v. H. des Preises werden nach betriebsfertigem Aufbau, der Rest nach Abbau vergütet.
Absperrgerät oder Warneinrichtung
'Absperrschrankengitter (Höhe 1000 mm, Länge 2000 mm.'
Mit retroreflektierender Folie Klasse RA2.
Mit 3 Richtstrahlern einseitig, gelbes Dauerlicht, WL1.
Energieversorgung nach Wahl des AN.
Menge: 50,000 St
Zuordnung: 105

**02.02.0006 Absp.g.,Warneinr. vorhalten wie Vorposition**
StL-Nr. 22110541001
Absperrgerät oder Warneinrichtung vorhalten, warten,
instand setzen und betreiben. Vorübergehende Verkehrssicherungsmaßnahmen durchführen. Die Kontrolle wird gesondert vergütet.
Absperrgerät oder Warneinrichtung wie in Vorposition
beschrieben.
Menge: 200,000 Std
Zuordnung: 105

**02.02.0007 Absp.g.,Warneinr. aufb. u. abb.*Typ RA2 5 Strah.eins. rot*Versorg. Wahl AN**
StL-Nr. 221105405992401
Absperrgerät oder Warneinrichtung betriebsfertig aufbauen und abbauen. Vorhalten, Kontrolle, Wartung, In-
standsetzung und Betreiben werden gesondert vergütet.
Vorübergehende Verkehrssicherungsmaßnahmen durchführen.
70 v. H. des Preises werden nach betriebsfertigem Aufbau, der Rest nach Abbau vergütet.
Absperrgerät oder Warneinrichtung
'Absperrschrankengitter (Höhe 1000 mm, Länge 2000 mm.'
Mit retroreflektierender Folie Klasse RA2.
Mit 5 Richtstrahlern einseitig, rotes Dauerlicht, WL1.
Energieversorgung nach Wahl des AN.
Menge: 10,000 St
Zuordnung: 105

**02.02.0008 Absp.g.,Warneinr. vorhalten wie Vorposition**
StL-Nr. 22110541001
Absperrgerät oder Warneinrichtung vorhalten, warten,
instand setzen und betreiben. Vorübergehende Verkehrssicherungsmaßnahmen durchführen. Die Kontrolle wird gesondert vergütet.
Absperrgerät oder Warneinrichtung wie in Vorposition
beschrieben.
Menge: 200,000 Std
Zuordnung: 105

**02.02.0009 Absp.g.,Warneinr. aufb. u. abb. Leitkegel H 500mm*Typ RA2 mit Blitzlicht*Versorg. Wahl AN**
StL-Nr. 221105405062501
Absperrgerät oder Warneinrichtung betriebsfertig aufbauen und abbauen. Vorhalten, Kontrolle, Wartung, In-
standsetzung und Betreiben werden gesondert vergütet.
Vorübergehende Verkehrssicherungsmaßnahmen durchführen.
70 v. H. des Preises werden nach betriebsfertigem Aufbau, der Rest nach Abbau vergütet.
Leitkegel Höhe 500 mm.
Mit retroreflektierender Folie Klasse RA2.
Mit Blitzlicht, WL5.
Energieversorgung nach Wahl des AN.
Menge: 10,000 St
Zuordnung: 105

**02.02.0010 Absp.g.,Warneinr. aufb. u. abb. Leitkegel H 500mm*Typ RA2**
StL-Nr. 221105405062000
Absperrgerät oder Warneinrichtung betriebsfertig aufbauen und abbauen. Vorhalten, Kontrolle, Wartung, In-
standsetzung und Betreiben werden gesondert vergütet.
Vorübergehende Verkehrssicherungsmaßnahmen durchführen.
70 v. H. des Preises werden nach betriebsfertigem Aufbau, der Rest nach Abbau vergütet.
Leitkegel Höhe 500 mm.
Mit retroreflektierender Folie Klasse RA2.
Menge: 200,000 St
Zuordnung: 105

**02.02.0011 Absp.g.,Warneinr. aufb. u. abb. Leitkegel H 750mm*Typ RA2 mit Blitzlicht*Versorg. Wahl AN**
StL-Nr. 221105405072501
Absperrgerät oder Warneinrichtung betriebsfertig aufbauen und abbauen. Vorhalten, Kontrolle, Wartung, In-
standsetzung und Betreiben werden gesondert vergütet.
Vorübergehende Verkehrssicherungsmaßnahmen durchführen.
70 v. H. des Preises werden nach betriebsfertigem Aufbau, der Rest nach Abbau vergütet.
Leitkegel Höhe 750 mm.
Mit retroreflektierender Folie Klasse RA2.
Mit Blitzlicht, WL5.
Energieversorgung nach Wahl des AN.
Menge: 5,000 St
Zuordnung: 105

**02.02.0012 Absp.g.,Warneinr. aufb. u. abb. Leitkegel H 750mm*Typ RA2**
StL-Nr. 221105405072000
Absperrgerät oder Warneinrichtung betriebsfertig aufbauen und abbauen. Vorhalten, Kontrolle, Wartung, In-
standsetzung und Betreiben werden gesondert vergütet.
Vorübergehende Verkehrssicherungsmaßnahmen durchführen.
70 v. H. des Preises werden nach betriebsfertigem Aufbau, der Rest nach Abbau vergütet.
Leitkegel Höhe 750 mm.
Mit retroreflektierender Folie Klasse RA2.
Menge: 100,000 St
Zuordnung: 105

**02.02.0013 Absp.g.,Warneinr. aufb. u. abb. Vorank.pfeil*Versorg. Wahl AN**
StL-Nr. 221105405080001
Absperrgerät oder Warneinrichtung betriebsfertig aufbauen und abbauen. Vorhalten, Kontrolle, Wartung, In-
standsetzung und Betreiben werden gesondert vergütet.
Vorübergehende Verkehrssicherungsmaßnahmen durchführen.
70 v. H. des Preises werden nach betriebsfertigem Aufbau, der Rest nach Abbau vergütet.
Blinkender Vorankündigungspfeil.
Energieversorgung nach Wahl des AN.
Menge: 5,000 St
Zuordnung: 105

### Abschnitt 03 Lichtsignalanlagen

*Hinweis*
Transportable Lichtsignalanlagen vom Typ D sollen die
Möglichkeit der Ansteuerung mit akustischen und
taktilen Signalgeber für Blinde und Sehbehinderte gemäß
RiLSA haben.

#### Unterabschnitt 03.00 Transportable Lichtsignalanlagen

**03.00.0001 Transp. LSA f. Engst. aufb. u. abb. LSA Typ C*Verbind. Wahl AN*Versorg. Wahl AN 2 SZP*VTU erstellen**
StL-Nr. 221105505219111
Transportable Lichtsignalanlage (LSA) für Engstelle
einschließlich Energieversorgung aufbauen, in Betrieb
nehmen und abbauen. Vorhalten, Kontrolle, Wartung, In-
standsetzung und Betreiben werden gesondert vergütet.
Vorübergehende Verkehrssicherungsmaßnahmen durchführen.
70 v. H. des Preises werden nach betriebsfertigem Aufbau, der Rest nach Abbau vergütet.
LSA Typ C, verkehrsabhängige Steuerung.
Verbindung nach Wahl des AN.
Entfernung der Signalgeberstandorte 'über 50,00 m bis
150,00 m.'
Energieversorgung nach Wahl des AN.
Mit Steuerung für 2 Signalzeitenpläne.
Verkehrstechnische Unterlage bestehend aus Signallageplan, Berechnungen, Zwischenzeitenmatrix, Signalzeitenplan erstellen.
Menge: 10,000 St
Zuordnung: 105

**03.00.0002 Transport. Lichtsignalanlage vorh. wie Vorposition**
StL-Nr. 22110551501
Transportable Lichtsignalanlage (LSA) vorhalten, warten, instand setzen und betreiben. Vorübergehende Verkehrssicherungsmaßnahmen durchführen. Die Kontrolle
wird gesondert vergütet.
Transportable LSA wie in Vorposition beschrieben.
Menge: 50,000 Std
Zuordnung: 105

**03.00.0003 Transp. LSA Typ D aufb. u. abb. Einm.verk.+ 1 Fg.*Versorg. n. Wahl*VTU erstellen**
StL-Nr. 221105510201901
Transportable Lichtsignalanlage (LSA) für kreuzende
Verkehrsströme Typ D mit Kabelverbindung, einschließlich Energieversorgung,  aufbauen, in Betrieb nehmen
und abbauen. Vorhalten, Kontrolle, Wartung, Instandsetzung und Betreiben werden gesondert vergütet. Vorübergehende Verkehrssicherungsmaßnahmen durchführen. 70
v.H. des Preises werden nach betriebsfertigem Aufbau,
der Rest nach Abbau vergütet.
LSA für Einmündungsverkehr mit 3 Fahrzeugsignalgruppen
und eine Fußgängersignalgruppe.
Energieversorgung nach Wahl des AN.
Steuerung 'verkehrsabhängig.'
Verkehrstechnische Unterlage bestehend aus Signallageplan, Berechnungen, Zwischenzeitenmatrix, Signalzeitenplan erstellen.
Menge: 5,000 St
Zuordnung: 105

**03.00.0004 Transport. Lichtsignalanlage vorh. wie Vorposition**
StL-Nr. 22110551501
Transportable Lichtsignalanlage (LSA) vorhalten, warten, instand setzen und betreiben. Vorübergehende Verkehrssicherungsmaßnahmen durchführen. Die Kontrolle
wird gesondert vergütet.
Transportable LSA wie in Vorposition beschrieben.
Menge: 25,000 Std
Zuordnung: 105

**03.00.0005 Transp. LSA Typ D aufb. u. abb. Krzg.verk.+ 2 Fg.*Versorg. n. Wahl*VTU erstellen**
StL-Nr. 221105510601901
Transportable Lichtsignalanlage (LSA) für kreuzende
Verkehrsströme Typ D mit Kabelverbindung, einschließlich Energieversorgung,  aufbauen, in Betrieb nehmen
und abbauen. Vorhalten, Kontrolle, Wartung, Instandsetzung und Betreiben werden gesondert vergütet. Vorübergehende Verkehrssicherungsmaßnahmen durchführen. 70
v.H. des Preises werden nach betriebsfertigem Aufbau,
der Rest nach Abbau vergütet.
LSA für Kreuzungsverkehr mit 4 Fahrzeugsignalgruppen
und zwei Fußgängersignalgruppen.
Energieversorgung nach Wahl des AN.
Steuerung 'verkehrsabhängig.'
Verkehrstechnische Unterlage bestehend aus Signallageplan, Berechnungen, Zwischenzeitenmatrix, Signalzeitenplan erstellen.
Menge: 3,000 St
Zuordnung: 105

**03.00.0006 Transport. Lichtsignalanlage vorh. wie Vorposition**
StL-Nr. 22110551501
Transportable Lichtsignalanlage (LSA) vorhalten, warten, instand setzen und betreiben. Vorübergehende Verkehrssicherungsmaßnahmen durchführen. Die Kontrolle
wird gesondert vergütet.
Transportable LSA wie in Vorposition beschrieben.
Menge: 25,000 Std
Zuordnung: 105

**03.00.0007 Transp. LSA Typ D aufb. u. abb. Fußgängerverkehr*Versorg. n. Wahl*VTU erstellen**
StL-Nr. 221105510701901
Transportable Lichtsignalanlage (LSA) für kreuzende
Verkehrsströme Typ D mit Kabelverbindung, einschließlich Energieversorgung,  aufbauen, in Betrieb nehmen
und abbauen. Vorhalten, Kontrolle, Wartung, Instandsetzung und Betreiben werden gesondert vergütet. Vorübergehende Verkehrssicherungsmaßnahmen durchführen. 70
v.H. des Preises werden nach betriebsfertigem Aufbau,
der Rest nach Abbau vergütet.
LSA für Sicherung einer Fußgängerquerung.
Energieversorgung nach Wahl des AN.
Steuerung 'verkehrsabhängig.'
Verkehrstechnische Unterlage bestehend aus Signallageplan, Berechnungen, Zwischenzeitenmatrix, Signalzeitenplan erstellen.
Menge: 5,000 St
Zuordnung: 105

**03.00.0008 Transport. Lichtsignalanlage vorh. wie Vorposition**
StL-Nr. 22110551501
Transportable Lichtsignalanlage (LSA) vorhalten, warten, instand setzen und betreiben. Vorübergehende Verkehrssicherungsmaßnahmen durchführen. Die Kontrolle
wird gesondert vergütet.
Transportable LSA wie in Vorposition beschrieben.
Menge: 50,000 Std
Zuordnung: 105

### Abschnitt 04 Transportable Schutzeinrichtung

#### Unterabschnitt 04.00 Transportable Schutzeinrichtung

**04.00.0001 Transp.Schutzeinrichtung aufbauen Arb.st./fl. Verk.*Aufhaltest. T1 Wirkungsber.maxW2 Aufst.unverankert**
StL-Nr. 221105605212901
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 1.
Wirkungsbereich max. W 2 (W max. 0,80 m).
Maximale Baubreite '0,35 m.'
Aufstellung unverankert.
Menge: 100,000 m
Zuordnung: 105

**04.00.0002 Transport. Schutzeinr. vorhalten wie Vorposition**
StL-Nr. 22110561001
Transportable Schutzeinrichtung vorhalten, warten und
instand setzen. Vorübergehende Verkehrssicherungsmaßnahmen durchführen. Die Kontrolle wird gesondert
vergütet.
Transportable Schutzeinrichtung wie in Vorposition beschrieben.
Menge: 1500,000 md
Zuordnung: 105

**04.00.0003 Transp. Schutzeinrichtung umsetzen wie Vorposition*umsetzen nach AG Arb.st./fl. Verk.**
StL-Nr. 221105615100102
Transportable Schutzeinrichtung innerhalb des Arbeitsstellenbereiches umsetzen. Vorübergehende Verkehrssicherungsmaßnahmen durchführen.
Transportable Schutzeinrichtung wie in Vorposition beschrieben.
Umsetzen nach Verkehrskonzept des AG.
Standort nach Umsetzen = Einsatzbereich B, zwischen Ar-
beitsstelle und parallel fließendem Verkehr.
Menge: 100,000 m
Zuordnung: 105

**04.00.0004 Transp.Schutzeinrichtung aufbauen Arb.st./fl. Verk.*Aufhaltest. T3 Wirkungsber.maxW2 Aufst.unverankert**
StL-Nr. 221105605232901
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Maximale Baubreite '0,35 m.'
Aufstellung unverankert.
Menge: 200,000 m
Zuordnung: 105

**04.00.0005 Transport. Schutzeinr. vorhalten wie Vorposition**
StL-Nr. 22110561001
Transportable Schutzeinrichtung vorhalten, warten und
instand setzen. Vorübergehende Verkehrssicherungsmaßnahmen durchführen. Die Kontrolle wird gesondert
vergütet.
Transportable Schutzeinrichtung wie in Vorposition beschrieben.
Menge: 1500,000 md
Zuordnung: 105

**04.00.0006 Transp. Schutzeinrichtung umsetzen wie Vorposition*umsetzen nach AG Arb.st./fl. Verk.**
StL-Nr. 221105615100102
Transportable Schutzeinrichtung innerhalb des Arbeitsstellenbereiches umsetzen. Vorübergehende Verkehrssicherungsmaßnahmen durchführen.
Transportable Schutzeinrichtung wie in Vorposition beschrieben.
Umsetzen nach Verkehrskonzept des AG.
Standort nach Umsetzen = Einsatzbereich B, zwischen Ar-
beitsstelle und parallel fließendem Verkehr.
Menge: 200,000 m
Zuordnung: 105

**04.00.0007 AEK f. transp. Schutzeinr. aufb.*Absenkung**
StL-Nr. 22110562591
Anfangs-/Endkonstruktion (AEK) für transportable
Schutzeinrichtung aufbauen und abbauen. Vorhalten, Kontrolle, Wartung und Instandsetzung werden gesondert
vergütet. Vorübergehende Verkehrssicherungsmaßnahmen
durchführen. 70 v. H. des Preises werden nach Aufbau,
der Rest nach Abbau vergütet.
AEK an OZ 'T1/W2.'
Als Absenkung.
Menge: 2,000 St
Zuordnung: 105

**04.00.0008 AEK vorhalten wie Vorposition**
StL-Nr. 22110563001
Anfangs-/Endkonstruktion (AEK) für transportable
Schutzeinrichtung vorhalten, warten und instand setzen.
Vorübergehende Verkehrssicherungsmaßnahmen durchführen.
Die Kontrolle wird gesondert vergütet.
AEK wie in Vorposition beschrieben.
Menge: 750,000 Std
Zuordnung: 105

**04.00.0009 AEK f. transp. Schutzeinr. aufb.*Absenkung**
StL-Nr. 22110562591
Anfangs-/Endkonstruktion (AEK) für transportable
Schutzeinrichtung aufbauen und abbauen. Vorhalten, Kontrolle, Wartung und Instandsetzung werden gesondert
vergütet. Vorübergehende Verkehrssicherungsmaßnahmen
durchführen. 70 v. H. des Preises werden nach Aufbau,
der Rest nach Abbau vergütet.
AEK an OZ 'T3/W2.'
Als Absenkung.
Menge: 2,000 St
Zuordnung: 105

**04.00.0010 AEK vorhalten wie Vorposition**
StL-Nr. 22110563001
Anfangs-/Endkonstruktion (AEK) für transportable
Schutzeinrichtung vorhalten, warten und instand setzen.
Vorübergehende Verkehrssicherungsmaßnahmen durchführen.
Die Kontrolle wird gesondert vergütet.
AEK wie in Vorposition beschrieben.
Menge: 750,000 Std
Zuordnung: 105

### Abschnitt 05 Sonstige Leistungen

#### Unterabschnitt 05.00 Sonstige Leistungen

**05.00.0001 Kontrolle d. Verkehrss. an Arb.st. zwei bzw. einmal*elektron. Gerät**
StL-Nr. 22110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 500,000 d
Zuordnung: 105

**05.00.0002 Kontrolle d. Verkehrss. a. Uml.str. zwei bzw. einmal*elektron. Gerät**
StL-Nr. 22110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 300,000 d
Zuordnung: 105

**05.00.0003 Hubsteigereinsatz**
Hubsteigereinsatz zum Abdecken und wieder Aufdecken von
Signalgebern an stationären Lichtsignalanlagen. Das
Abdecken von 2 Signalgebern ist einzukalkulieren.
Einsatz auf Anordnung des AG.
Menge: 5,000 St

**05.00.0004 An- und Abfahrt einer Arbeitskolonne**
Für die An- und Abfahrt einer Arbeitskolonne zum Auf-
und Abbau zusätzlich angeordneter Verkehrszeichen,
Absperrgeräte oder Warneinrichtungen.
Verkehrsschild, Absperrgerät oder Warneinrichtung
aufstellen und beseitigen wird über die entsprechenden
Positionen vergütet.
Menge: 20,000 St

**05.00.0005 An- und Abfahrt zur Aktivierung/Deaktivierung**
An- und Abfahrt für die Aktivierung bzw. Deaktivierung
der Beschilderungen für die Sperrung, da je nach Umfang
der Sperrung bereits im Vorfeld die Beschilderung
inaktiv aufgebaut oder inaktiv außer Betrieb genommen
werden muss.
Menge: 5,000 St

*Hinweis*
Verkehrszeichenpläne für einzelne Verkehrsführungen
längerer Dauer (Vollsperrungen oder
Einbahnstraßenregelung) nach Vorgaben ZTV SA 97, RSA 21
erstellen.

**05.00.0006 VZ-Pläne erstellen längerer Dauer**
Die Verkehrszeichenpläne sind nach Vorgaben und
Unterlagen des AG für den gesamten
Zuständigkeitsbereich des LfS zu erstellen erstellen.

- Plan als Anlage für verkehrsrechtliche Anordnung
einschließlich Detailpläne

- in farbiger Ausfertigung, DV gestützt erstellt

- sinnvolle Maßstab nach Wahl des AN, ggf. überhöhte
Darstellung der Breiten.

- in Datenart .cdr und .pdf an den AG zu übergeben

- Vorlage beim LfS, Fachbereich Verkehrsmanagement
mind. 1 Woche vor Beginn der Arbeiten.
Menge: 15,000 St

*Hinweis*
Verkehrszeichenpläne für einzelne Verkehrsführungen
kürzerer Dauer nach Vorgaben ZTV SA 97, RSA 21
erstellen.

**05.00.0007 VZ-Pläne erstellen kürzerer Dauer**
Die Verkehrszeichenpläne sind nach Vorgaben und
Unterlagen des AG für den gesamten
Zuständigkeitsbereich des LfS zu erstellen erstellen.

- Plan als Anlage für verkehrsrechtliche Anordnung
einschließlich Detailpläne

- in farbiger Ausfertigung, DV gestützt erstellt

- sinnvolle Maßstab nach Wahl des AN, ggf. überhöhte
Darstellung der Breiten.

- in Datenart .cdr und .pdf an den AG zu übergeben

- Vorlage bei der zuständigen Außenstelle mind. 1 Woche
vor Beginn der Arbeiten.
Menge: 20,000 St

*Hinweis*
Die Positionen 05.00.0008 und 05.00.0009 beziehen sich
jeweils auf die Arbeitskolonne.

**05.00.0008 Zulage Sonn- und Feiertag**
Zulage für Arbeiten an Sonn- und Feiertagen, zwischen
00:00 Uhr und 24:00 Uhr.
Betroffen sind die Positionen für Verkehrssicherung
kürzerer und längerer Dauer.
Vergütet wird der Mehraufwand für das Einrichten oder
Räumen der Baustellen, sowie für die
Beschilderungsarbeiten an Sonn- und Feiertagen auf
Anordnung des AG.
Samstag gilt als regulärer Arbeitstag.
Menge: 15,000 h

**05.00.0009 Zulage Nachtarbeit**
Zulage für Nachtarbeit, zwischen 22:00 Uhr und 06:00
Uhr.
Betroffen sind die Positionen für Verkehrssicherung
kürzerer und längerer Dauer.
Vergütet wird der Mehraufwand für das Einrichten oder
Räumen der Baustellen, sowie für die
Beschilderungsarbeiten von 22:00 uhr bis 06:00 Uhr
(Nachtarbeit) auf Anordnung des AG.
Menge: 10,000 h

**05.00.0010 Stundenlohnarbeiten**
Einsatz eines Sicherungsposten, der auf Weisung des AG
vor Ort eingesetzt wird.
Sicherungsposten = Verkehrssicherungsfachkraft
Im Stundensatz sind alle Lohnnebenkosten einzurechnen.
Sonn- und Feiertagsarbeiten, sowie Nachtarbeiten werden
über Zulagepositionen abgegolten.
Menge: 20,000 h

**05.00.0011 Baustellenbeleuchtung**
Blendfreie Ausleuchtung der Baustelle mit Leuchtballons
oder ähnlich, nach Wahl des AN.
Die Beleuchtung ist für eine optimal und blendfreie
Ausleuchtung der Arbeiten auszulegen.
Beleuchtung antransportieren, aufbauen, vorhalten,
umbauen und abtransportieren während der Bauarbeiten
auf Anweisung des AG.
Der Aufbau und Abbau zum Ende eines jeden Arbeitstages
ist zu berücksichtigen.
Im Bereich der Arbeitsstelle muss eine einheitliche
Beleuchtungsstärke von mind. 200 lx gemäß GUV-R2108
vorhanden sein.
Länge des Bauabschnittes gemäß Baubeschreibung.
Stromversorgung mit Aggregaten nach Wahl des AN.
100% Reserve während der Betriebszeit sind vorzuhalten.
Die Beleuchtung ist fahrbar anzuliefern.
Die ständige Vorhaltung der fachgerechten Bedienung ist
einzukalkulieren.
Menge: 5,000 h

USt %: 19,00
